# OU_Arbeitshilfe_Muster_LV
Angebotsaufforderung (GAEB DA XML 3.2, DA83)
Projekt: 2
Währung: EUR
Erstellt mit: BUILDUP, BUILDUP v28.1.0.0, 01.04.2025

## 000 OU_Arbeitshilfe_Muster_LV

### 1 Ingenieurleistungen

#### 1.1 Defizitanalyse

*Hinweis: Defizitanalyse*
Defizitanalyse zur vorhandenen Datengrundlage (Historische Erkundung und / oder Untersuchungskonzept für die Orientierende Untersuchung)

**1.1.1 Defizitanalyse**
*** Bedarfsposition ohne GB
Defizitanalyse zur vorhandenen Datengrundlage (Historische Erkundung und / oder Untersuchungskonzept für die Orientierende Untersuchung)
Menge: 1,000 psch

#### 1.2 Erstellung eines Untersuchungskonzeptes

**1.2.1 Erstellung eines Untersuchungskonzeptes**
Erstellung eines Untersuchungskonzeptes für die Orientierende Untersuchung auf Basis der aus der Historischen Erkundung vorhandenen Datengrundlagen
Menge: 1,000 psch

#### 1.3 Grundlagenermittlung

**1.3.1 Grundlagenermittlung**
Grundlagenermittlung und Abstimmung des Programms für die Orientierende Untersuchung
- Sichten der vom AG zur Verfügung gestellten Unterlagen
- Ermitteln der zu beachtenden Randbedingungen und  relevanten  Sachverhalte
- Abstimmung des Bearbeitungsumfangs und des Untersuchungsprogramms mit dem AG
- Termindetailabstimmung
Menge: 0,000 psch

#### 1.4 Mitwirken bei der Vergabe

**1.4.1 Mitwirken bei der Vergabe**
Mitwirken bei der Vergabe:
- Mengenermittlung und Aufgliederung nach Einzelpositionen
- Anfertigen der Leistungsbeschreibung mit Leistungsverzeichnissen  (unter Mitverwendung der Muster des Merkblattes 3.8/2)
- Vorbereitung der Vergabeunterlagen (Vorlagen WWA)
- fachliche Prüfung der Angebote
- Erstellung eines Preisspiegels
- Erarbeitung eines Vergabevorschlages
Menge: 0,000 psch

#### 1.5 Erstellen eines Arbeits- und Sicherheitsplanes

**1.5.1 Erstellen eines Arbeits- und Sicherheitsplanes**
Erstellen eines Arbeits- und Sicherheitsplanes (gemäß Abschnitt 8.3 der DGUV-Regel 101-004/ bisher BGR 128)
Menge: 0,000 psch

#### 1.6 Organisation, Koordination und Begleitung der Untersuchungen

*Hinweis: Organisation, Koordination und Begleitung der Untersuchungen*
Organisation, Koordination und Begleitung der Untersuchungen (inkl. Ortstermine)
- Organisation der durchzuführenden Feldarbeiten, der Probenahme und der Untersuchungen
- Festlegung der Untersuchungspunkte vor Ort bei einem gemeinsamen Termin mit dem AG
- Fachtechnische Betreuung und Begleitung der Untersuchungen, der Probenahme, Überwachung der Ausführung und
  der Einhaltung des Untersuchungsprogramms
- Übernahme der Aufsicht gemäß DGUV-Regel 101-004/bisher BGR 128 (Abschnitt 6.2)
- Rechnungskontrolle

**1.6.1 Abrechnung nach Stundenaufwand**
Menge: 0,000 h

**1.6.2 Abrechnung pauschal**
Menge: 0,000 psch

#### 1.7 Koordinatorin bzw. Koordinator gemäß DGUV-Regel 101-004/bisher BGR 128

*Hinweis: Koordinatorin bzw. Koordinator gemäß DGUV-Regel 101-004/bisher BGR 128*
Koordinatorin bzw. Koordinator gemäß DGUV-Regel 101-004/bisher BGR 128
- Bestellung einer Koordinatorin bzw. eines Koordinators über die gesamte Bauzeit
- Übernahme der Koordinationsaufgaben gemäß DGUV-Regel 101-004, insbesondere Abschnitt 5.2

**1.7.1 Abrechnung nach Stundenaufwand**
Menge: 0,000 h

**1.7.2 Abrechnung pauschal**
Menge: 0,000 psch

#### 1.8 Koordinatorin bzw. Koordinator gemäß BaustellV

*Hinweis: Koordinatorin bzw. Koordinator gemäß BaustellV*
Koordinatorin bzw. Koordinator gemäß BaustellV
Bestellung einer Koordinatorin bzw. eines Koordinators gemäß den Anforderungen der BaustellV und der mitgeltenden Bestimmungen über die gesamte Dauer der Baumaßnahme inkl. Übernahme der Koordinationsaufgaben gemäß BaustellV (insbesondere RAB 30)

**1.8.1 Abrechnung nach Stundenaufwand**
Menge: 0,000 h

**1.8.2 Abrechnung pauschal**
Menge: 0,000 psch

#### 1.9 Erstellen eines Sicherheits- und Gesundheitsschutzplanes gemäß BaustellV

**1.9.1 Erstellen eines Sicherheits- und Gesundheitsschutzplanes gemäß BaustellV**
Erstellen eines Sicherheits- und Gesundheitsschutzplanes gemäß BaustellV
Erstellen eines Sicherheits- und Gesundheitsschutzplanes gemäß den Anforderungen der Baustellenverordnung und den mitgeltenden Bestimmungen (Hinsichtlich der Mindestanforderungen insbesondere RAB 30)
Menge: 0,000 psch

#### 1.10 Planung und Organisation der fachgerechten Entsorgung von kontaminiertem Boden / und / Grundwasser

**1.10.1 Planung und Organisation der fachgerechten Entsorgung von kontaminiertem Boden / und / Grundwasser**
Planung und Organisation der fachgerechten Entsorgung von kontaminiertem Boden / und / Grundwasser
- Veranlassen und Auswerten der erforderlichen Deklarationsanalytik für  kontaminierten Boden / und / Grundwasser
- Klärung der Einleitbestimmungen für kontaminiertes Grundwasser
- Planung und Organisation der fachgerechten Entsorgung (inkl. Transport)  von kontaminiertem Bohrgut und Grundwasser in Abstimmung mit dem  AG (inkl. der erforderlichen Begleitscheine und Entsorgungsnachweise)
- Rechnungsprüfung und Weiterleitung der Rechnungen an den AG
Menge: 0,000 psch

#### 1.11 Auswertung und Beurteilung

**1.11.1 Auswertung und Beurteilung**
Auswertung und Beurteilung
- Auswertung und Beurteilung der Ergebnisse der Orientierenden  Untersuchung
- Durchführen einer Sickerwasserprognose gemäß Merkblatt 3.8/1
- Beurteilung, ob Prüfwerte (am Ort der Beurteilung) für die einzelnen  Wirkungspfade überschritten sind
- Beschreibung des weiteren Handlungsbedarfs (inkl. Untersuchungstrategie für eine evtl. Detailuntersuchung)

Kommentar für Ausschreibungserstellung:
Ggf. Position für genauere Kalkulation in Einzelposten aufteilen und detailliert in LB beschreiben.
Menge: 0,000 psch

#### 1.12 Dokumentation / Gutachenerstellung

**1.12.1 Dokumentation der Ergebnisse und Erstellen eines Gutachtens**
Dokumentation der Ergebnisse und Erstellen eines Gutachtens
- Dokumentieren der verwendeten Unterlagen, Daten und Informationen
- Dokumentieren der Ergebnisse in geeigneter schriftlicher, graphischer  und zeichnerischer Form in Anlehnung an die beigelegte  Mustergliederung
- Beschreibung des weiteren Handlungsbedarfs
- Liefern des Gutachtens sowie sämtlicher Pläne und Texte als Datei (im Format °°°°) und Übermittlung in elektronischer Form

Kommentar für Ausschreibungserstellung:
Datei- Format eintragen
Menge: 0,000 psch

**1.12.2 Zusätzliche Ausfertigung eines gedruckten Gutachtens**
Zusätzliche Ausfertigung eines gedruckten Gutachtens
Liefern eines Gutachtenexemplars in Papierform inkl. sämtlicher Anlagen
Menge: 0,000 St

**1.12.3 Fotodokumentation**
Fotodokumentation
Fotografische Dokumentation ausgewählter Bodenaufschlüsse (inkl. Einarbeitung in die Gutachtenanlagen) - Abrechnung je Bodenaufschluss
Menge: 0,000 St

#### 1.13 Präsentation der Ergebnisse

**1.13.1 Vorbereiten einer Präsentation inkl. Nachbereiten**
*** Bedarfsposition ohne GB
Menge: 0,000 psch

**1.13.2 Erläutern der Ergebnisse vor einem Gremium des AG**
*** Bedarfsposition ohne GB
Menge: 0,000 psch

#### 1.14 Honorarstundensätze für zusätzliche Leistungen

*Hinweis: Honorarstundensätze für zusätzliche Leistungen*
Honorarstundensätze für zusätzliche Leistungen wie Ortstermine, Besprechungen, etc.

**1.14.1 Geschäftsführung (Bezeichnung Titel)**
*** Bedarfsposition ohne GB
Kommentar für Ausschreibungserstellung:
Bezeichnung, Titel eintragen
Menge: 1,000 h

**1.14.2 Projektleiterin bzw. Projektleiter (Sachverständiger nach § 18 BBodSchG)**
*** Bedarfsposition ohne GB
Menge: 1,000 h

**1.14.3 Projektbearbeiterin bzw. Projektbearbeiter (Bezeichnung Titel)**
*** Bedarfsposition ohne GB
Menge: 1,000 h

**1.14.4 Koordinatorin bzw. Koordinator gem. DGUV 101-004**
*** Bedarfsposition ohne GB
Menge: 1,000 h

**1.14.5 Koordinatorin bzw. Koordinator gem. BaustellV**
*** Bedarfsposition ohne GB
Menge: 1,000 h

**1.14.6 Technikerin bzw. Techniker, Technische Zeichnerin bzw. Technischer Zeichner**
*** Bedarfsposition ohne GB
Menge: 1,000 h

**1.14.7 Sekretariat**
*** Bedarfsposition ohne GB
Menge: 1,000 h

**1.14.8 Hilfskraft**
*** Bedarfsposition ohne GB
Menge: 1,000 h

**1.14.9 Fahrtkosten**
*** Bedarfsposition ohne GB
Menge: 1,000 km

### 2 Baustelleneinrichtung und vorbereitende Arbeiten

#### 2.1 Einrichten und Räumen der Baustelle

**2.1.1 Einrichten und Räumen der Baustelle**
Einrichten und Räumen der Baustelle
Einrichten und Räumen der Baustelle, Vorhalten der Baustelleneinrichtung für sämtliche im nachfolgenden Leistungsverzeichnis termingerecht aufgeführte Leistungen inkl. aller erforderlichen An- und Abfahrten, Transport, Verkehrssicherung (Schutz-, Absperr- und Sicherungsmaßnahmen), Aufbau am ersten und Abbau am letzten Untersuchungspunkt, Freischneidearbeiten, Wiederherstellung des ursprünglichen Straßen- und Geländezustandes, Beseitigung von Verunreinigungen infolge der betreffenden Arbeiten, Herstellen der erf. Strom-, Wasser- und Abwasseranschlüsse
Menge: 0,000 psch

#### 2.2 Ständige Anwesenheit einer deutschsprachigen Bauleiterin bzw. eines deutschsprachigen Bauleiters des AGs

**2.2.1 Ständige Anwesenheit einer deutschsprachigen Bauleiterin bzw. eines deutschsprachigen Bauleiters des AG**
Menge: 0,000 psch

#### 2.3 Klärung der Leitungsfreiheit / Spartenerkundung

**2.3.1 Klärung der Leitungsfreiheit / Spartenerkundung**
Klärung der Leitungsfreiheit / Spartenerkundung
Beschaffung und Einsichtnahme in alle erforderlichen Leitungspläne, Sicherstellen der Leitungsfreiheit an allen Untersuchungspunkten, einschließlich örtlicher Einweisung
Menge: 0,000 psch

#### 2.4 Aufbruch befestigter Flächen

*Hinweis: Aufbruch befestigter Flächen*
Aufbruch befestigter Flächen
Vorbohren mittels Kernbohrgerät (ersatzweise Aufbrucharbeiten) der Sondierpunkte in befestigten Flächen für Bohrungen (Kleinrammbohrung oder Rammkernbohrung), fachgerechte Wiederherstellung der Versiegelung, Abrechnung nach Ansatz und Stärke der Befestigung

**2.4.1 Vorbohren (Aufbruch) der Versiegelung (°°°°) bis 15 cm Stärke**
Kommentar für Ausschreibungserstellung:
Art der Versiegelung (Beton, Pflaster, …) einfügen; bei unterschiedlicher Versieglung weitere Unterpunkte einügen
Menge: 0,000 cm

**2.4.2 Vorbohren (Aufbruch) der Versiegelung (°°°°) größer 15 cm Stärke**
Kommentar für Ausschreibungserstellung:
Art der Versiegelung (Beton, Pflaster, …) einfügen; bei unterschiedlicher Versieglung weitere Unterpunkte einügen
Menge: 0,000 cm

#### 2.5 Kampfmittelortung

*Hinweis: Kampfmittelortung*
Kampfmittelortung
Überprüfung / Freimessung der Aufschlüsse hinsichtlich Kampfmittel (z.B. mittels Förstersonde durch für die Kampfmittelortung qualifizierte Unternehmen) - Vorabmessungen oder baubegleitend - Abrechnung nach Tagessätzen und Halbtagessätzen (inkl. An- und Abfahrt)

##### 2.5.1 Überprüfung / Freimessung außerhalb des Bereichs von Metalleinbauten

**2.5.1.1 Halbtagespauschale (inkl. An- und Abfahrt)**
Menge: 0,000 St

**2.5.1.2 Tagespauschale (inkl. An- und Abfahrt)**
Menge: 0,000 St

##### 2.5.2 Überprüfung / Freimessung im Bereich von Metalleinbauten

*Hinweis: Überprüfung / Freimessung im Bereich von Metalleinbauten*
z.B. im Bereich von Gleisanlagen

**2.5.2.1 Halbtagespauschale (inkl. An- und Abfahrt)**
*** Bedarfsposition ohne GB
Menge: 1,000 St

**2.5.2.2 Tagespauschale (inkl. An- und Abfahr**
*** Bedarfsposition ohne GB
Menge: 1,000 St

#### 2.6 Ausführung eines Handschachtes

**2.6.1 Ausführung eines Handschachtes**
*** Bedarfsposition ohne GB
Ausführung eines Handschachtes
Ausführung eines Handschachtes zur Suche von Kabeln und Leitungen (Ausführung nur nach Rücksprache mit dem AG), Tiefe bis 1,5 m u. GOK; ggf. sind zusätzliche Aufbrucharbeiten bei befestigten Flächen erforderlich
Menge: 1,000 St

### 3 Arbeitsschutz

#### 3.1 Derzeit in Überarbeitung

*Hinweis: Derzeit in Überarbeitung*

**3.1.1 Derzeit in Überarbeitung**
Menge: 0,000 h

### 4 Aufschlussarbeiten

#### 4.1 Umsetzen und Wiedereinrichten

**4.1.1 Umsetzen und Wiedereinrichten**
Umsetzen und Wiedereinrichten
Umsetzen und Wiedereinrichten des betriebsfertigen Bohrgeräts (Kleinrammbohrung oder Rammkernbohrung) von Untersuchungspunkt zu Untersuchungspunkt; inkl. Reinigen der Sonden und Gestänge zur Vermeidung von Schadstoffverschleppungen; Transportentfernung bis ca. °°°° m Luftlinie

Kommentar für Ausschreibungserstellung:
Transportentfernung einfügen; bei Hindernissen zwischen den Untersuchungspunkten ist die tatsächliche Entfernung anzugeben
Menge: 0,000 St

#### 4.2 Bohrung (Kleinrammbohrung oder Rammkernbohrung) (Außenbereich)

*Hinweis: Bohrung (Kleinrammbohrung oder Rammkernbohrung) (Außenbereich)*
Bohrung (Kleinrammbohrung oder Rammkernbohrung) (Außenbereich)
Abteufen von Kleinrammbohrungen oder Rammkernbohrungen nach DIN EN ISO 22475-1 mittels Kleinramm- bzw. Rammkernbohrgerät, Durchmesser Bohrung > 60 mm, Kernrohrlänge max. bis 1 m; Ansprache des Bohrgutes aus geologischer Sicht sowie auf organoleptisch erkennbare Auffälligkeiten und Belastungen, Führen von Schichtenverzeichnissen nach Kurz-KA 5; Nachfall wird nicht vergütet; Abrechnung erfolgt nach tatsächlichen Bohrmetern;
Standardfall: beprobungsrelevante Horizontmächtigkeit mind. 30 cm; Mindestprobemenge 1.5 kg;
Weitere Bohransatzpunkte und Zusammenführen von Material des beprobungsrelevanten Horizonts zu einer Mischprobe aus mehreren Bohransatzpunkten ist möglich; max. Abstand zum ersten Bohransatzpunkt ca. 0,5 m;
Weitere Bohransatzpunkte werden nicht vergütet;
Abweichungen vom Standardfall müssen im Probenahmeprotokoll dokumentiert werden (Nachweis ggf. über Korngrößenbestimmung im Labor)

Kommentar:
Standardfall ggf. an bereits vorhandene Vor-Ort-Kenntnisse (Korngrößen) und notwendige Analytik (Mindestprobenmenge) anpassen

**4.2.1 Tiefe 0 bis 5 m**
Menge: 0,000 lfdm

**4.2.2 Tiefe 5 bis 10 m**
Menge: 0,000 lfdm

#### 4.3 Bohrung (Kleinrammbohrung oder Rammkernbohrung) (Innenbereich)

*Hinweis: Bohrung (Kleinrammbohrung oder Rammkernbohrung) (Innenbereich)*
Bohrung (Kleinrammbohrung oder Rammkernbohrung) (Innenbereich)
Abteufen von Kleinrammbohrungen oder Rammkernbohrungen nach DIN EN ISO 22475-1 mit Abgasleitung im Innenbereich von Gebäuden, Durchmesser Bohrung > 60 mm, Kernrohrlänge max. bis 1 m; Ansprache des Bohrgutes aus geologischer Sicht sowie auf organoleptisch erkennbare Auffälligkeiten und Belastungen, Führen von Schichtenverzeichnissen nach Kurz-KA 5; Nachfall wird nicht vergütet; Abrechnung erfolgt nach tatsächlichen Bohrmetern;
Standardfall: beprobungsrelevante Horizontmächtigkeit mind. 30 cm; Mindestprobemenge 1.5 kg;
Weitere Bohransatzpunkte und Zusammenführen von Material des beprobungsrelevanten Horizonts zu einer Mischprobe aus mehreren Bohransatzpunkten ist möglich; max. Abstand zum ersten Bohransatzpunkt ca. 0,5 m;
Weitere Bohransatzpunkte werden nicht vergütet;
Abweichungen vom Standardfall müssen im Probenahmeprotokoll dokumentiert werden (Nachweis ggf. über Korngrößenbestimmung im Labor)

Kommentar:
Standardfall ggf. an bereits vorhandene Vor-Ort-Kenntnisse (Korngrößen) und notwendige Analytik (Mindestprobenmenge) anpassen

**4.3.1 Tiefe 0 bis 5 m**
Menge: 0,000 lfdm

**4.3.2 Tiefe 5 bis 10 m**
Menge: 0,000 lfdm

#### 4.4 Mehraufwand für Hilfsverrohrung inkl. Vorhalten sowie Ein- und Ausbau

**4.4.1 Tiefe 0 bis 5 m**
*** Bedarfsposition ohne GB
Menge: 1,000 lfdm

**4.4.2 Tiefe 5 bis 10 m**
*** Bedarfsposition ohne GB
Menge: 1,000 lfdm

#### 4.5 Verfüllen von Bohrung (Kleinrammbohrung oder Rammkernbohrung)

**4.5.1 Liefern, Zwischenlagern und Einbauen von Bentonit**
Liefern, Zwischenlagern und Einbauen von Bentonit oder vergleichbar zum Verfüllen des Bohrlochs bzw. der Bohrlöcher; inkl. aller Nebenleistungen und Dokumentation im Protokoll

Kommentar für Ausschreibungserstellung:
Quelltone nicht geeignet f.d. GW-Schwankungsbereich und beim Vorhandensein von lipophilen Phasen (z.B. Teerölen)
Menge: 0,000 lfdm

**4.5.2 Liefern, Zwischenlagern und Einbauen von Betonit / Zement-Mischung**
Liefern, Zwischenlagern und Einbauen von Betonit / Zement-Mischung oder vergleichbar zum Verfüllen des Bohrlochs bzw. der Bohrlöcher; inkl. aller Nebenleistungen und Dokumentation im Protokoll

Kommentar für Ausschreibungserstellung:
Kritische Prüfung des Verfahrens bei klüftigem Festgestein oder grobstückigen Ablagerungen
Menge: 0,000 lfdm

#### 4.6 Schichtenverzeichnisse und Darstellung des Bodenprofils

**4.6.1 Schichtenverzeichnisse und Darstellung des Bodenprofils**
Schichtenverzeichnisse und Darstellung des Bodenprofils
Liefern von Schichtenverzeichnissen nach Kurz-KA 5 sowie Darstellung des Bodenprofils im Säulenprofil nach DIN 19673 oder DIN 4023 - Abrechnung je Bohrung
Menge: 0,000 lfdm

#### 4.7 Anlegen und Wiederverfüllen von Schürfen inkl. Umsetzen der Gerätschaften

**4.7.1 Anlegen und Wiederverfüllen von Schürfen inkl. Umsetzen der Gerätschaften**
Anlegen und Wiederverfüllen von Schürfen inkl. Umsetzen der Gerätschaften
Fachgerechtes Anlegen von Schürfen gemäß DIN EN ISO 22475-1, Bei der Herstellung von Schürfen ist der Aushub nach Schichten getrennt und getrennt vom Oberboden zu lagern; Auswaschungen und Verwehungen müssen ausgeschlossen werden. Nach der Probenahme sind der Aushub und der Oberboden fachgerecht, lagenweise und setzungsfrei wieder einzubauen.
- Tiefe der Baggerschürfe ca.°°°° m, ggf. auch Aufmaß °°°° m  x °°°° m (L x B)
- Abrechnung nach Stückzahl (Bagger und sonstige Gerätschaften inkl. Geräteführer sind einzukalkulieren)

Kommentar für Ausschreibungserstellung:
Angaben zu Baggerschürfen Maße vervollständigen
Menge: 0,000 St

#### 4.8 Bodenansprache (Schürfgruben)

**4.8.1 Bodenansprache (Schürfgruben)**
Bodenansprache (Schürfgruben)
Ansprache des Bohrgutes aus geologischer Sicht sowie auf organoleptisch erkennbare Auffälligkeiten und Belastungen;
Führen von Schichtenverzeichnissen nach Kurz-KA 5
Menge: 0,000 St

#### 4.9 Schichtenverzeichnisse und Darstellung des Bodenprofils (Schürfgruben)

**4.9.1 Schichtenverzeichnisse und Darstellung des Bodenprofils (Schürfgruben)**
Schichtenverzeichnisse und Darstellung des Bodenprofils (Schürfgruben)
Liefern von Schichtenverzeichnissen nach Kurz-KA 5;
Darstellung des Bodenprofils im Säulenprofil nach DIN 19673 oder DIN 4023 - Abrechnung je Schurf
Menge: 0,000 St

#### 4.10 Einmessen der Untersuchungspunkte

*Hinweis: Einmessen der Untersuchungspunkte*
Einmessen der Untersuchungspunkte
Fachgerechtes Einmessen der Untersuchungspunkte inkl. evtl. erforderlicher An- und Abfahrten für den Vermessungstrupp, Erstellen und Liefern einer Lageplanskizze mit Maßen

**4.10.1 Einmessen der Bohrpunkte in Lage und Höhe**
Einmessen der Bohrpunkte in Lage (metergenau, ETRS89/UTM Zone 32 N, EPSG-Code: 25832) und Höhe (zentimetergenau, über Normalhöhennull im DHHN2016, EPSG-Code 7837)
Menge: 0,000 St

**4.10.2 Einmessen Lage (Maßband) und nach rel. Höhe**
Menge: 0,000 St

### 5 Probenahme

#### 5.1 Probenahme von Bodenproben für die Wirkungspfade Boden-Mensch und Boden-Nutzpflanze

##### 5.1.1 Probenahme Wirkungspfad Boden-Mensch (direkter Kontakt) auf einer (Teil-)Fläche

*Hinweis: Probenahme Wirkungspfad Boden-Mensch (direkter Kontakt) auf einer (Teil-)Fläche*
Probenahme Wirkungspfad Boden-Mensch (direkter Kontakt) auf einer (Teil-)Fläche
Fachgerechte Entnahme von Bodenproben aus dem oberen Bodenbereich für den Wirkungspfad Boden-Mensch; inkl. Dokumentation der Probenahme (Probenahmeprotokoll), Bereitstellen der Probenahmegefäße, Abfüllen des Probenmaterials in 2 x 500 mL Braunglasschraubdeckelgläser je Mischprobe, Verpacken und Beschriften der Probenahmegefäße sowie Kühlung der Proben bis zur Aufbereitung;
Anzahl der Einstiche je Mischprobe: ca. 20; die genaue Anzahl der Einzelproben ist im Probenahmeprotokoll anzugeben;
Probenahmegeräte sind von der Bieterin (= Firma) anzugeben;
Bildung von je 1 Mischprobe pro Entnahmetiefe;
Abrechnung je (Teil-)Fläche

**5.1.1.1 Nutzungsart Kinderspielflächen, Wohngebiete**
Nutzungsart Kinderspielflächen, Wohngebiete
Beprobungstiefen 0 - 10 cm und 10 - 30 cm;
Horizontweise Beprobung, falls für Fragestellung relevant
Menge: 0,000 St

**5.1.1.2 Nutzungsart Park- und Freizeitanlagen**
Nutzungsart Park- und Freizeitanlagen
Beprobungstiefe 0 - 10 cm;
Horizontweise Beprobung, falls für Fragestellung relevant
Menge: 0,000 St

**5.1.1.3 Nutzungsart Industrie- und Gewerbegrundstücke**
Nutzungsart Industrie- und Gewerbegrundstücke
Beprobungstiefe 0 - 10 cm;
Horizontweise Beprobung, falls für Fragestellung relevant
Menge: 0,000 St

**5.1.1.4 Relevanz des inhalativen Aufnahmepfades**
*** Bedarfsposition ohne GB
Relevanz des inhalativen Aufnahmepfades
Beprobungstiefe 0 - 2 cm
Menge: 0,000 St

##### 5.1.2 Probenahme Wirkungspfad Boden-Nutzpflanze auf einer (Teil-)Fläche

*Hinweis: Probenahme Wirkungspfad Boden-Nutzpflanze auf einer (Teil-)Fläche*
Probenahme Wirkungspfad Boden-Nutzpflanze auf einer (Teil-)Fläche
Fachgerechte Entnahme von Bodenproben aus dem oberen Bodenbereich für den Wirkungspfad Boden-Nutzpflanze; inkl. Dokumentation der Probenahme, Bereitstellen der Probenahmegefäße, Abfüllen des Probenmaterials in 2 x 500 mL Braunglasschraubdeckelgläser je Mischprobe, Verpacken und Beschriften der Probenahmegefäße sowie Kühlung der Proben bis zur Aufbereitung;
Anzahl der Einstiche je Mischprobe: ca. 20; die genaue Anzahl der Einzelproben ist im Probenahmeprotokoll anzugeben;
Probenahmegeräte sind von der Bieterin anzugeben;
Bildung von je 1 Mischprobe pro Entnahmetiefe;
Abrechnung je (Teil-)Fläche

**5.1.2.1 Nutzungsart Ackerflächen, Nutzgärten**
Nutzungsart Ackerflächen, Nutzgärten
Beprobungstiefen 0 - 30 cm und 30 - 60 cm;
Bei abweichender Mächtigkeit des Bearbeitungshorizontes bis zur Untergrenze des Bearbeitungshorizontes
Menge: 0,000 St

**5.1.2.2 Nutzungsart Grünlandflächen**
Nutzungsart Grünlandflächen
Beprobungstiefen 0 - 10 cm und 10 - 30 cm;
Bei abweichender Mächtigkeit des Hauptwurzelbereiches bis zur Untergrenze des Hauptwurzelbereiches
Menge: 0,000 St

##### 5.1.3 Gemeinsame Probenahme für die Wirkungspfade Boden-Mensch UND Boden-Nutzpflanze auf einer (Teil-)Fläche

*Hinweis: Gemeinsame Probenahme für die Wirkungspfade Boden-Mensch UND Boden-Nutzpflanze auf einer (Teil-)Fläche*
Gemeinsame Probenahme für die Wirkungspfade Boden-Mensch UND Boden-Nutzpflanze auf einer (Teil-)Fläche
Fachgerechte Entnahme von Bodenproben aus dem oberen Bodenbereich für den Wirkungspfad Boden-Mensch und Boden-Nutzpflanze; inkl. Dokumentation der Probenahme (Probenahmeprotokoll), Bereitstellen der Probenahmegefäße, Abfüllen des Probenmaterials in 2 x 500 mL Braunglasschraubdeckelgläser je Mischprobe, Verpacken und Beschriften der Probenahmegefäße sowie Kühlung der Proben bis zur Aufbereitung;
Anzahl der Einstiche je Mischprobe: ca. 20; die genaue Anzahl der Einzelproben ist im Probenahmeprotokoll anzugeben;
Probenahmegeräte sind von der Bieterin anzugeben;
Bildung von je 1 Mischprobe pro Entnahmetiefe;
Abrechnung je (Teil-)Fläche

**5.1.3.1 Nutzungsart Kinderspielflächen in Nutzgärten**
Nutzungsart Kinderspielflächen in Nutzgärten
Beprobungstiefen 0 - 10 cm und 10 - 30 cm sowie 0 - 30 cm und 30 - 60 cm;
Horizontweise Beprobung, falls für Fragestellung relevant;
Bei abweichender Mächtigkeit des Bearbeitungshorizontes bis zur Untergrenze des Bearbeitungshorizontes
Menge: 0,000 St

**5.1.3.2 Weitere Nutzungskombination**
Weitere Nutzungskombination
Beprobungstiefen °°°° - °°°° cm und °°°° - °°°° cm;
Horizontweise Beprobung, falls für Fragestellung relevant;
Bei abweichender Mächtigkeit des Bearbeitungshorizontes bis zur Untergrenze des Bearbeitungshorizontes

Kommentar für Ausschreibungserstellung:
Nutzungskombination einzelfallabhängig definieren. Anlage Tabelle 3 BBodschV beachten.
Menge: 0,000 St

##### 5.1.4 Einmessen der Teilflächen Probenahme Wirkungspfad Boden-Mensch oder / und Wirkungspfad Boden-Nutzpflanze

**5.1.4.1 Einmessen der Teilflächen Probenahme Wirkungspfad Boden-Mensch oder / und Wirkungspfad Boden-Nutzpflanze**
Einmessen der Teilflächen Probenahme Wirkungspfad Boden-Mensch oder / und Wirkungspfad Boden-Nutzpflanze
Fachgerechtes Einmessen der Beprobungsteilflächen zur Darstellung des Umgriffs anhand von mindestens 4 Messpunkten;
Dokumentation anhand Lageskizze(n), Liefern der Lageskizze(n)
Menge: 0,000 psch

##### 5.1.5 Lageskizze Probenahme Wirkungspfad Boden-Mensch oder Wirkungspfad Boden-Nutzpflanze

**5.1.5.1 Lageskizze Probenahme Wirkungspfad Boden-Mensch oder Wirkungspfad Boden-Nutzpflanze**
Lageskizze Probenahme Wirkungspfad Boden-Mensch oder Wirkungspfad Boden-Nutzpflanze
Dokumentation der Beprobungspunkte anhand Lageskizze(n) für sämtliche o. g. Beprobungen Wirkungspfad Boden-Mensch / Boden-Nutzpflanze, Liefern der Lageskizze(n)
Menge: 0,000 psch

##### 5.1.6 Rückstellproben

**5.1.6.1 Rückstellproben**
Rückstellproben
Rückstellen des nicht für die Analyse verbrauchten Probenmaterials; inkl. Lagerung (6 Monate) und Konservierung entsprechend der einschlägigen Vorschriften
Menge: 0,000 psch

#### 5.2 Probenahme von Bodenluftproben für den Wirkungspfad Boden-Grundwasser bzw. Expositionsszenario Boden-Bodenluft-Mensch

**5.2.1 Entnahme von Bodenluftproben (für den Wirkungspfad Boden-Grundwasser bzw. Expositionsszenario Boden-Bodenluft-Mensch)**
Entnahme von Bodenluftproben (für den Wirkungspfad Boden-Grundwasser bzw. Expositionsszenario Boden-Bodenluft-Mensch)
Fachgerechte Entnahme von Bodenluftproben für den Wirkungspfad Boden-Grundwasser / Expositionsszenario Boden-Bodenluft-Mensch (zur späteren quantitativen Laboranalyse) sowie Vor-Ort-Bestimmung und Protokollierung der Deponiegase O2, CO2, CH4 und H2S aus vorgebohrten Bohrungen (Kleinrammbohrung oder Rammkernbohrung) aus dem Tiefenabschnitt °°°° bis °°°° m gemäß VDI-Richtlinie 3865, Blatt 1 und 2 und Merkblatt 3.8/4; inkl. Liefern geeigneter Probenahmegefäße / Adsorbermaterialien; inkl. Dokumentation der Probenahme (Probenahmeprotokoll), fachgerechter Konservierung und Lagerung, Reinigung der Probenahmesonde; Verfahren vom Bieter anzugeben.
Es ist sicherzustellen, dass die für die Analytik vorgesehenen Bodenluftproben am Tag der Entnahme in das Labor (gem. °°°°) gebracht werden und unverzüglich analysiert werden.
Zusätzliche Bohransatzpunkte ausschließlich für die Entnahme von Bodenluftproben werden nicht vergütet; das eingesetzte Probenahmesystem muss nachweisbar gegen atmosphräische Luft abdichtbar sein.

Kommentar für Ausschreibungserstellung:
Angaben zu Beprobungstiefe eintragen; Positionsnummer Probentransport eintragen
Menge: 0,000 St

**5.2.2 Entnahme von Deponiegasproben (für den Wirkungspfad Boden-Grundwasser bzw. Expositionsszenario Boden-Bodenluft-Mensch)**
Entnahme von Deponiegasproben (für den Wirkungspfad Boden-Grundwasser bzw. Expositionsszenario Boden-Bodenluft-Mensch)
Fachgerechte Entnahme von Deponiegasproben für den Wirkungspfad Boden-Grundwasser / Expositionsszenario Boden-Bodenluft-Mensch (zur späteren quantitativen Laboranalyse) aus Bohrungen (Kleinrammbohrung oder Rammkernbohrung) aus dem Tiefenabschnitt °°°° m bis °°°° m gemäß VDI-Richtlinie 3865, Blatt 1 und 2 und Merkblatt 3.8/4, Liefern geeigneter Probenahmegefäße / Adsorbermaterialien; inkl. Dokumentation der Probenahme (Probenahmeprotokoll), fachgerechter Konservierung und Lagerung; Reinigung der Probenahmesonde; Verfahren vom Bieter anzugeben.
Es ist sicherzustellen, dass die für die Analytik vorgesehenen Bodenluftproben am Tag der Entnahme in das Labor gebracht werden und unverzüglich analysiert werden.
Zusätzliche Bohransatzpunkte ausschließlich für die Entnahme von Bodenluftproben werden nicht vergütet; das eingesetzte Probenahmesystem muss nachweisbar gegen atmosphräische Luft abdichbar sein.

Kommentar für Ausschreibungserstellung:
Angaben zu Beprobungstiefe eintragen
Menge: 0,000 St

**5.2.3 Entnahme einer Blindprobe (System)**
Entnahme einer Blindprobe (System)
Fachgerechte Entnahme einer Blindprobe zum Nachweis auf Kontaminationsfreiheit des Probenahmesystems zur Untersuchung auf die relevanten Untersuchungsparameter.
Es ist sicherzustellen, dass die für die Analytik vorgesehenen Blindproben am Tag der Entnahme in das Labor gebracht werden und unverzüglich analysiert werden.
Menge: 0,000 St

**5.2.4 Entnahme einer Blindprobe (Material, Transport, Lagerung)**
Entnahme einer Blindprobe (Material, Transport, Lagerung)
Fachgerechte Entnahme einer Blindprobe zum Nachweis auf Kontaminationsfreiheit der Probenahmeumgebung (Material, Transport, Lagerung) zur Untersuchung auf die relevanten Untersuchungsparameter.
Es ist sicherzustellen, dass die für die Analytik vorgesehenen Blindproben am Tag der Entnahme in das Labor gebracht werden und unverzüglich analysiert werden.
Menge: 0,000 St

#### 5.3 Probenahme von Bodenproben für den Wirkungspfad Boden-Grundwasser

**5.3.1 Entnahme von Bodenproben - nicht flüchtige Stoffe**
Entnahme von Bodenproben - nicht flüchtige Stoffe
Fachgerechte Entnahme von Bodenproben aus dem Bohrkern meterweise bzw. horizontbezogen sowie zusätzlich bei organoleptischen Auffälligkeiten; inkl. Dokumentation der Probenahme (Probenahmeprotokoll); Mindestmenge in Abhängigkeit des Größtkorns (s. Merkblatt 3.8/4, Kapitel 5.3) und der für die Analytik notwendigen Mindestprobemenge von ca. °°°° kg; Abfüllen des Probenmaterials in geeignete Probenahmegefäße inkl. fachgerechter Vor-Ort-Konservierung, Bereitstellen der Probenahmegefäße, Verpacken und Beschriften;
Weitere Bohransatzpunkte und Zusammenführen von Material des beprobungsrelevanten Horizonts zu einer Mischprobe aus mehreren Bohransatzpunkten ist im Umkreis von max. ca. 0,5 m zum ersten Bohransatzpunkt möglich.

Kommentar für Ausschreibungserstellung:
Angaben zu Mindestmenge eintragen
Menge: 0,000 St

**5.3.2 Entnahme von Bodenproben - leichtflüchtige Stoffe**
Entnahme von Bodenproben - leichtflüchtige Stoffe
Wirkungspfad Boden-Grundwasser bzw. Expositionsszenario Boden-Bodenluft-Mensch
Fachgerechte Entnahme von möglichst ungestörten, mit Lösungsmittel überschichteten Bodenfeststoffproben aus dem Bohrkern bzw. der frisch abgeschälten Schurfwand meterweise bzw. horizontbezogen sowie zusätzlich bei organoleptischen Auffälligkeiten; inkl. Dokumentation der Probenahme (Probenahmeprotokoll); Hinweis: hier keine Mischprobenerstellung durch beanchbarte Bohransatzpunkte zulässig; Mindestprobenmenge ca. °°°° kg;
Abfüllen des Probenmaterials in geeignete Probenahmegefäße inkl. fachgerechter Vor-Ort-Konservierung, Bereitstellen der Gläser, Verpacken und Beschriften;
Verfahren ist vom Bieter anzugeben

Kommentar für Ausschreibungserstellung:
Angaben zu Mindestmenge eintragen
Menge: 0,000 St

**5.3.3 Rückstellproben**
Rückstellproben
Rückstellen des nicht für die Analyse verbrauchten Probenmaterials; inkl. Lagerung (6 Monate) und Konservierung entsprechend der einschlägigen Vorschriften
Menge: 0,000 St

**5.3.4 Entnahme von Bodenproben aus Schürfgruben - nicht flüchtige Stoffe**
Entnahme von Bodenproben aus Schürfgruben - nicht flüchtige Stoffe
Fachgerechte Entnahme von Bodenproben aus der vertikalen Stirnfläche des Schurfs (vor der Probenahme ist die Stirnfläche zu säubern bzw. frisch abzuschälen) meterweise bzw. horizontbezogen sowie zusätzlich bei organoleptischen Auffälligkeiten; inkl. Dokumentation der Probenahme (Probenahmeprotokoll); Mindestmenge ca. °°°° kg; Abfüllen des Probenmaterials in geeignete Probenahmegefäße inkl. fachgerechter Vor-Ort-Konservierung, Bereitstellen der Probenahmegefäße, Verpacken und Beschriften; beim Betreten von Schürfgruben sind die einschlägigen Vorschriften und Richtlinien zu beachten

Kommentar für Ausschreibungserstellung:
Angaben zu Mindestmenge eintragen
Menge: 0,000 St

#### 5.4 Probenahme von Grundwasser für den Wirkungspfad Boden-Grundwasser

**5.4.1 Beprobung Grundwassermessstelle**
Beprobung Grundwassermessstelle
Fachgerechte Beprobung einer Grundwassermessstelle (DN °°°°) mittels Unterwassermotortauchpumpe; inkl. Bestimmung der Vor-Ort-Parameter (pH, Lf, O2-Gehalt, Redoxpotenzial) sowie der sensorischen Parameter.
Voraussichtliche Einbautiefe °°°° m unter POK;
Protokollierung der Probenahme, fachgerechtes Abfüllen und Konservieren der entnommenen Wasserprobe in geeignete Probenahmegefäße, Bereitstellen, Verpacken und Beschriften der Probenahmegefäße (erforderliche An- und Abfahrten sind mit einzukalkulieren);
inklusive Umsetzen und Wiedereinbau der Probenahmeausrüstung

Kommentar für Ausschreibungserstellung:
Größe der GW-Messstelle eintragen
Menge: 0,000 St

**5.4.2 Rückstellprobe Grundwasser**
Rückstellprobe Grundwasser
Fachgerechte Entnahme einer vor der Stabilisierung vor Ort filtrierten Rückstellprobe (z. B. durch Sterilfilter, Porenweite 0,45 µm, 100 mL, PE-Flasche, zur nachfolgenden Metall- und Halbmetallbestimmung) im Rahmen der o.g. Grundwasserbeprobung, Bereitstellen, Verpacken und Beschriften der Probenahmegefäße
Menge: 0,000 St

**5.4.3 Entnahme einer Blindprobe (System)**
Entnahme einer Blindprobe (System)
Fachgerechte Entnahme einer Blindprobe zum Nachweis auf Kontaminationsfreiheit des Probenahmesystems zur Untersuchung auf die relevanten Untersuchungsparameter.
Menge: 0,000 St

#### 5.5 Probentransport

**5.5.1 Probentransport**
Probentransport
DIN-gerechter arbeitstäglicher Transport der Proben zum Untersuchungslabor (°°°°) für die chemische Analytik

Kommentar für Ausschreibungserstellung:
Angabe des Labors soweit bekannt; anderenfalls max. Entfernung angeben;  anderenfalls nach Wahl des AN
Menge: 0,000 psch

### 6 Stillstandzeiten / Stundensätze

#### 6.1 Stillstandszeiten Bohrtrupp

**6.1.1 Stillstandszeiten Bohrtrupp**
*** Bedarfsposition ohne GB
Stillstandszeiten Bohrtrupp
Verrechnungssatz für Bohrgerät (Kleinrammbohrung oder Rammkernbohrung) einschließlich Bohrmannschaft für Wartezeiten, die vom AG nicht zu vertreten sind
Menge: 1,000 h

#### 6.2 Stillstandszeiten Bohrgerät (Kleinrammbohrung oder Rammkernbohrung)

**6.2.1 Stillstandszeiten Bohrgerät (Kleinrammbohrung oder Rammkernbohrung)**
Stillstandszeiten Bohrgerät (Kleinrammbohrung oder Rammkernbohrung)
Verrechnungssatz für Bohrgerät (Kleinrammbohrung oder Rammkernbohrung) für Wartezeiten, die vom AG nicht zu vertreten sind
Menge: 1,000 h

#### 6.3 Stillstandszeiten Baggerschürfe

**6.3.1 Stillstandszeiten Baggerschürfe**
*** Bedarfsposition ohne GB
Stillstandszeiten Baggerschürfe
Verrechnungssatz für Bagger (inkl. sämtlicher erforderlicher Gerätschaften) einschließlich Geräteführerin bzw. Geräteführer für Wartezeiten, die vom AG nicht zu vertreten sind
Menge: 1,000 h

#### 6.4 Stillstandszeiten Bagger

**6.4.1 Stillstandszeiten Bagger**
Stillstandszeiten Bagger
Verrechnungssatz für Bagger (inkl. sämtlicher erforderlicher Gerätschaften) für Wartezeiten, die vom AG nicht zu vertreten sind
Menge: 1,000 d

#### 6.5 Stundensätze

*Hinweis: Stundensätze*
Honorarstundensätze für unvorhergesehene Arbeiten auf besondere Anordnung des AG

**6.5.1 Probenehmerin bzw. Probenehmer**
*** Bedarfsposition ohne GB
Menge: 1,000 h

**6.5.2 Geräteführerin bzw. Geräteführer**
*** Bedarfsposition ohne GB
Menge: 1,000 h

**6.5.3 Technikerin bzw. Techniker**
*** Bedarfsposition ohne GB
Menge: 1,000 h

**6.5.4 Helferin bzw. Helfer**
*** Bedarfsposition ohne GB
Menge: 1,000 h

### 7 Entsorgung

**7.1 Spannring-Deckelfass für überschüssiges Bohrgut**
Spannring-Deckelfass für überschüssiges Bohrgut
An- und Abtransport sowie Vorhalten inkl. Reinigung eines Spannring-Deckelfasses (Größe  °°°° cbm) über die gesamte Dauer der Bauzeit

Kommentar für Ausschreibungserstellung:
Größe Spannring-Deckelfass  eintragen
Menge: 0,000 St

**7.2 Spannring-Deckelfass**
Spannring-Deckelfass
Vorhalten eines Spannring-Deckelfasses (Größe  °°°° cbm) bis zur Klärung der Entsorgung
Menge: 0,000 d

**7.3 Tank zum Auffangen des Klarspülwassers**
Tank zum Auffangen des Klarspülwassers
An- und Abtransport sowie Vorhalten inkl. Reinigung eines Tanks (Größe °°°° cbm) zum Auffangen des Klarspülwassers über die gesamte Dauer des Klarpumpens
Menge: 0,000 St

**7.4 Tank zum Auffangen des Klarspülwassers**
Tank zum Auffangen des Klarspülwassers
Vorhalten eines Tanks (Größe °°°° cbm) zum Auffangen des Klarspülwassers bis zur Klärung der Entsorgung
Menge: 0,000 d

**7.5 Lagerung / Entsorgung nicht kontaminiertes Bohrgut - Vorgabe durch Sachverständige**
Lagerung / Entsorgung nicht kontaminiertes Bohrgut - Vorgabe durch Sachverständige
nicht kontaminiertes Bohrgut seitlich neben dem Bohrloch lagern, Abdecken mit Folie und geregelt entsorgen.
Menge: 0,000 psch

**7.6 Lagerung kontaminiertes Bohrgut - Vorgabe durch Sachverständige**
Lagerung kontaminiertes Bohrgut - Vorgabe durch Sachverständige
Bohrgut in bereitgestelltes Spannringdeckelfass verbringen
Menge: 0,000 psch

**7.7 Lagerung kontaminiertes Bohrgut - Vorgabe durch Sachverständige**
Lagerung kontaminiertes Bohrgut - Vorgabe durch Sachverständige
Bohrgut auf vorgegebener Fläche lagern, inkl. Abdecken der Fläche und des Bohrgutes mit Folie
Menge: 0,000 psch

**7.8 Probenahme - Entsorgung Bohrgut**
Probenahme - Entsorgung Bohrgut
Beprobung des angefallenen Bohrgutes gemäß den einschlägigen Vorschriften inkl. Protokollierung der Probenahme, Abfüllen des Probenmaterials in geeignete Probenahmegefäße, Bereitstellen der Gläser, Verpacken, Beschriften und Transport der Proben ins Analyselabor
Menge: 0,000 St

**7.9 Probenahme - Entsorgung Klarspülwasser**
Probenahme - Entsorgung Klarspülwasser
Beprobung des angefallenen Klarspülwassers gemäß den einschlägigen Vorschriften inkl. Transport der Proben ins Analyselabor
Menge: 0,000 St

**7.10 Aktivkohleadsorber zur Reinigung kontaminierten Grundwassers**
Aktivkohleadsorber zur Reinigung kontaminierten Grundwassers
Liefern, Vorhalten über die gesamte Dauer der Probenahme und fachgerechte Entsorgung (inkl. Entsorgungskosten) eines Aktivkohleadsorbers für die Aufreinigung des anfallenden kontaminierten Grundwassers
Befüllmenge: °°°° L oder Durchfluss °°° L/min
Menge: 0,000 St

**7.11 Deklarationsanalytik Boden - Originalsubstanz**
Menge: 0,000 St

**7.12 Deklarationsanalytik Boden - Eluat**
Menge: 0,000 St

**7.13 Deklarationsanalytik Klarspülwasser**
Deklarationsanalytik Klarspülwasser
Hinweis: Verrechnung auf Grundlage der Einheitspreise im Leistungsverzeichnis chemische Analytik - Untersuchungsparameter in Abstimmung mit dem AG
Parameterumfang: °°°°
Menge: 0,000 St

### 8 Analytik

#### 8.1 Allgemeine Leistungen

##### 8.1.1 Eilanalytik

**8.1.1.1 Eilanalytik**
Eilanalytik;
Zuschlag für Eilanalytik (soweit methodisch möglich) pro Probe und / oder pro Parameter; Bereitstellung des Prüfberichtes nach °°°° Stunden nach Probeneingang
Menge: 0,000 St

##### 8.1.2 Probenmanagement

**8.1.2.1 Lagerung von Proben bzw. Rückstellproben**
Lagerung von Proben bzw. Rückstellproben über den für die Analytik notwendigen Zeitraum hinaus oder unter besonderen Bedingungen (z. B. Tiefkühlung)
Menge: 0,000 St

**8.1.2.2 Fachgerechte Entsorgung von Rückstellproben**
Menge: 0,000 St

**8.1.2.3 Transport und Bereitstellung von DIN-gerechten Gefäßen**
Transport und Bereitstellung von DIN-gerechten Gefäßen in ausreichender Anzahl entsprechend dem Untersuchungsumfang an den AG oder das beauftragte Ing.-Büro
Menge: 0,000 St

##### 8.1.3 Prüfberichterstellung

*Hinweis: Prüfberichterstellung*
Prüfberichterstellung (mit Angabe von AG, Projektbezeichnung, Auftragsnummer und -datum, Probenehmer, Probenahmedatum, Probeneingang im Labor, Datum der Messung, Messverfahren, Bestimmungsgrenzen, Messunsicherheit, Messergebnis, Unterschrift Sachbearbeiter (Zuständiger) und Laborleiter (Verantwortlicher), ggf. beobachteten Auffälligkeiten, Abweichungen von Referenzverfahren, untervergebenen Leistungen); Nicht ausgewertete Signale höherer Intensität in den Chromatogrammen und Spektren sind im Analyseprotokoll zu vermerken. Bei Summenparametern sind die relevaten Einzelstoffe aufzuführen.

**8.1.3.1 Erstellen und Beilegen von zusätzlichen Messprotokollen oder Aufzeichnungen**
Erstellen und Beilegen von zusätzlichen Messprotokollen oder Aufzeichnungen (Chromatogramme, Spektren)
Menge: 0,000 St

**8.1.3.2 EDV-gestützter Datentransfer**
EDV-gestützter Datentransfer;
Übergabe der Daten an den AG im SEBAM-Format
Menge: 0,000 St

#### 8.2 Untersuchung von Bodenproben

*Hinweis: Untersuchung von Bodenproben*
Untersuchung von Bodenproben
Die für die Untersuchung von Bodenproben bzw. die Bestimmung der nachfolgend aufgeführten Parameter durchzuführenden Verfahren sind von der Anbieterin bzw. vom Anbieter anzugeben und die jeweiligen Bestimmungsgrenzen zu nennen. Die diesbezüglichen Vorgaben der BBodSchV sowie der aktuellen Merkblätter 3.8/1, 3.8/4, 3.8/5, 3.8/6 und 3.8/8 sind dabei zu beachten. Für nicht normierte Verfahren sind die wesentlichen Verfahrensschritte anzugeben. Sind die Probenvorbehandlung und -vorbereitung nicht in den einzelnen Positionen aufgeführt, so sind sie als im Analytikpreis enthalten anzusehen.

##### 8.2.1 Probenvorbehandlung für °°°°

*Hinweis: Probenvorbehandlung für °°°°*
Untersuchung von Bodenproben
Die für die Untersuchung von Bodenproben bzw. die Bestimmung der nachfolgend aufgeführten Parameter durchzuführenden Verfahren sind von der Anbieterin bzw. vom Anbieter anzugeben und die jeweiligen Bestimmungsgrenzen zu nennen. Die diesbezüglichen Vorgaben der BBodSchV sowie der aktuellen Merkblätter 3.8/1, 3.8/4, 3.8/5, 3.8/6 und 3.8/8 sind dabei zu beachten. Für nicht normierte Verfahren sind die wesentlichen Verfahrensschritte anzugeben. Sind die Probenvorbehandlung und -vorbereitung nicht in den einzelnen Positionen aufgeführt, so sind sie als im Analytikpreis enthalten anzusehen.

**8.2.1.1 Trocknung (nach Merkblatt 3.8/5); siehe auch 8.2.5.2**
Menge: 0,000 St

**8.2.1.2 Probenzerkleinerung, Probe brechen und zerkleinern auf die erforderliche Korngröße**
Menge: 0,000 St

**8.2.1.3 Homogenisieren**
Menge: 0,000 St

**8.2.1.4 Siebung (°°°° mm), Separierung, Charakterisierung und Quantifizierung von Überkorn oder Fremdkorn**
Kommentar für Ausschreibungserstellung:
Korngröße angeben
Menge: 0,000 St

**8.2.1.5 Probe mahlen mit Kugelmühle**
Menge: 0,000 St

**8.2.1.6 Erstellen von °°°° Mischproben aus °°°° Einzelproben**
Kommentar für Ausschreibungserstellung:
Anzahl eingeben
Menge: 0,000 St

##### 8.2.2 Probenvorbereitung für die Bestimmung anorganischer Parameter, soweit nicht in genormten Verfahren enthalten

**8.2.2.1 Probenvorbereitung für die Bestimmung anorganischer Parameter, soweit nicht in genormten Verfahren enthalten**
Probenvorbereitung für die Bestimmung anorganischer Parameter, soweit nicht in genormten Verfahren enthalten (z. B. Königswasseraufschluss); gemäß BBodSchV und Merkblatt 3.8/5
Menge: 0,000 St

##### 8.2.3 Probenvorbereitung für die Bestimmung organischer Parameter, soweit nicht in genormten Verfahren enthalten

**8.2.3.1 Probenvorbereitung für die Bestimmung organischer Parameter, soweit nicht in genormten Verfahren enthalten**
Probenvorbereitung für die Bestimmung organischer Parameter, soweit nicht in genormten Verfahren enthalten; gem. Merkblatt 3.8/5 (abweichend von der DIN 19747 nach BBodSchV)
Menge: 0,000 St

##### 8.2.4 Elutions- und Säulenverfahren gemäß Merkblatt 3.8/5

**8.2.4.1 Schütteleluat**
Schütteleluat nach BBodSchV oder gleichwertig nach FBU (genaues Verfahren angeben; abweichende Vorgaben für einzelne Stoffe (z. B. PFAS) beachten)
Menge: 0,000 St

**8.2.4.2 Säulenschnellverfahren**
Säulenschnellverfahren nach nach BBodSchV oder gleichwertig nach FBU (genaues Verfahren angeben; abweichende Vorgaben für einzelne Stoffe (z. B. PFAS) beachten)
Menge: 0,000 St

**8.2.4.3 Eluierbarkeit mit Ammoniumnitrat**
Menge: 0,000 St

##### 8.2.5 Physikalische und physikalisch-chemische Kenngrößen

**8.2.5.1 Ermittlung der Korngrößenverteilung / Bodenart über Siebung und Dispergierung**
Menge: 0,000 St

**8.2.5.2 Ermittlung der Trockenmasse**
Menge: 0,000 St

**8.2.5.3 pH-Wert (CaCl2)**
Menge: 0,000 St

**8.2.5.4 Elektrische Leitfähigkeit**
Menge: 0,000 St

**8.2.5.5 Gesamter Organischer Kohlenstoff (TOC) an der Fraktion < 2 mm nach**
Menge: 0,000 St

**8.2.5.6 Rohdichte**
Menge: 0,000 St

##### 8.2.6 Anorganische Leitparameter gem. Merkblatt 3.8/1 bzw. in Anlehnung an Anlage 2 BBodSchV

**8.2.6.1 Multielementanalyse umweltrelevante Metalle und Halbmetall**
Multielementanalyse umweltrelevante Metalle und Halbmetalle (Antimon, Arsen, Blei, Bor, Cadmium, Chromgesamt, Chromat, Kobald, Kupfer, Molybdän, Nickel, Quecksilber, Selen, Zink)
Menge: 0,000 St

**8.2.6.2 Antimon (Sb)**
Menge: 0,000 St

**8.2.6.3 Arsen (As)**
Menge: 0,000 St

**8.2.6.4 Blei (Pb)**
Menge: 0,000 St

**8.2.6.5 Bor (B)**
Menge: 0,000 St

**8.2.6.6 Cadmium (Cd)**
Menge: 0,000 St

**8.2.6.7 Chromgesamt (Cr)**
Menge: 0,000 St

**8.2.6.8 Chromat (CrVI)**
Menge: 0,000 St

**8.2.6.9 Kobalt (Co)**
Menge: 0,000 St

**8.2.6.10 Kupfer (Cu)**
Menge: 0,000 St

**8.2.6.11 Molybdän (Mo)**
Menge: 0,000 St

**8.2.6.12 Nickel (Ni)**
Menge: 0,000 St

**8.2.6.13 Quecksilber (Hg)**
Menge: 0,000 St

**8.2.6.14 Selen (Se)**
Menge: 0,000 St

**8.2.6.15 Zink (Zn)**
Menge: 0,000 St

**8.2.6.16 Cyanidegesamt (CN-)**
Menge: 0,000 St

**8.2.6.17 Cyanideleicht freisetzbar (CN-)**
Menge: 0,000 St

**8.2.6.18 Fluorid (F-)**
Menge: 0,000 St

**8.2.6.19 Barium (Ba)**
Menge: 0,000 St

**8.2.6.20 Thallium (Tl)**
Menge: 0,000 St

**8.2.6.21 Vanadium (V)**
Menge: 0,000 St

##### 8.2.7 Organische Leitparameter gem. Merkblatt 3.8/1 bzw. in Anlehnung an Anlage 2 BBodSchV

###### 8.2.7.1 Polycyclische Aromatische Kohlenwasserstoffe (PAK):

**8.2.7.1.1 Polycyclische Aromatische Kohlenwasserstoffe (PAK)**
Polycyclische Aromatische Kohlenwasserstoffe (PAK):
PAK-16 nach EPA inkl. Methylnaphtaline (1-Methyl- und 2-Methylnapthalin)

Kommentar für Ausschreibungserstellung:
Relevant für den Wirkungspfad Boden-Grundwasser
Menge: 0,000 St

**8.2.7.1.2 Polycyklische Aromatische Kohlenwasserstoffe (PAK)**
Polycyklische Aromatische Kohlenwasserstoffe (PAK): PAK-16 nach EPA

Kommentar für Ausschreibungserstellung:
Relevant für den Wirkungspfad  Boden-Mensch
Menge: 0,000 St

**8.2.7.1.3 Benzo(a)pyren**
Kommentar für Ausschreibungserstellung:
Relevant für den Wirkungspfad Boden-Nutzpflanze
Menge: 0,000 St

###### 8.2.7.2 LHKW und BTEX

**8.2.7.2.1 LHKW (Leichtflüchtige halogenierte Kohlenwasserstoffe)**
LHKW (Leichtflüchtige halogenierte Kohlenwasserstoffe): Summe der halogenierten C1- und C2-Kohlenstoffe einschl. Trihalogenmethane
Menge: 0,000 St

**8.2.7.2.2 BTEX (leichtflüchtige aromatische Kohlenwasserstoffe)**
BTEX (leichtflüchtige aromatische Kohlenwasserstoffe): Benzol, Toluol, Ethylbenzol und m-, p-, o-Xylole
Menge: 0,000 St

###### 8.2.7.3 MKW

**8.2.7.3.1 MKW C5 - C9**
MKW C5 - C9: n-Pentan, n-Hexan, Cyclohexan, n-Heptan, n-Oktan
Menge: 0,000 St

**8.2.7.3.2 MKW C10 - C40**
Menge: 0,000 St

###### 8.2.7.4 PCB (Polychlorierte Biphenyle)

**8.2.7.4.1 PCB (Polychlorierte Biphenyle)**
PCB (Polychlorierte Biphenyle): 6 PCB nach Ballschmiter zuzüglich PCB 118
Menge: 0,000 St

###### 8.2.7.5 Chlorphenole und Chlorbenzole sowie Aldrin, DDT, Hexachlorcyclohexan

**8.2.7.5.1 Chlorphenole**
Chlorphenole: Summe aller chlorhaltigen einkernigen Phenole (Monochlorphenole, Dichlorphenole, Trichlorphenole, Tetrachlorphenole, Pentachlorphenol) – 19 Substanzen
Menge: 0,000 St

**8.2.7.5.2 Chlorbenzole**
Chlorbenzole: Summe aller chlorhaltigen einkernigen Benzole (Mono- bis Hexachlorbenzole)
Menge: 0,000 St

**8.2.7.5.3 Aldrin, DDT, Hexachlorcyclohexan (HCH-Gemisch oder ß-HCH)**
Menge: 0,000 St

###### 8.2.7.6 Sprengstofftypische Verbindungen

**8.2.7.6.1 Sprengstofftypische Verbindungen**
Sprengstofftypische Verbindungen: 2,4-Dinitrotoluol, 2,6-Dinitrotoluol, 2,2‘-, 4,4‘-, 6,6‘-Hexanitrodiphenylamin (Hexyl), 1,3,5-Trinitro-hexahydro-, 1,3,5-Triazin (Hexogen), Nitropenta (PETN), 2,4,6-Trinitrotoluol (TNT)
Menge: 0,000 St

**8.2.7.6.2 Sprengstofftypische Verbindungen (unter Angabe der gewünschten Einzelverbindungen)**
Menge: 0,000 St

###### 8.2.7.7 Summe der Dioxine und polychlorierte Dibenzofurane

**8.2.7.7.1 Summe der Dioxine und polychlorierte Dibenzofurane**
Summe der Dioxine (polychlorierte Dibenzo-para-dioxine (PCDD) und polychlorierte Dibenzofurane (PCDF)) und dioxinähnlichen polychlorierten Biphenyle (dl-PCB) ausgedrückt in WHO-TEQ (2005)

Kommentar für Ausschreibungserstellung:
Relevant für den Wirkungspfad Boden-Mensch
Menge: 0,000 St

**8.2.7.7.2 Summe der Dioxine und polychlorierte Dibenzofurane**
Summe der Dioxine (polychlorierte Dibenzo-para-dioxine (PCDD) und polychlorierte Dibenzofurane (PCDF)) ausgedrückt in WHO-TEQ (2005)

Kommentar für Ausschreibungserstellung:
Relevant für den Wirkungspfad Boden-Nutzpflanze
Menge: 0,000 St

###### 8.2.7.8 PFAS

**8.2.7.8.1 PFAS (Per- und polyfluorierte Alkylverbindungen)**
PFAS (Per- und polyfluorierte Alkylverbindungen): Perfluorbutansäure (PFBA), Perfluorbutansulfonsäure (PFBS), Perfluorhexansäure (PFHxA), Perfluorhexansulfonsäure (PFHxS), Perfluoroctansäure (PFOA), Perfluoroctansulfonsäure (PFOS), Perfluornonansäure (PFNA), Perfluorpentansäure (PFPeA), Perfluorheptansäure (PFHpA), Perfluorheptansulfonsäure (PFHpS), H4-Polyfluoroctansulfonsäure (H4PFOS), Perfluordecansäure (PFDA, ggf. Summe mit allen PFAS > C10), Perfluoroctansulfonamid (PFOSA)
Menge: 0,000 St

**8.2.7.8.2 Capstone A, Capstone B**
Menge: 0,000 St

###### 8.2.7.9 Zinnorganische Verbindungen

**8.2.7.9.1 Zinnorganische Verbindungen**
Zinnorganische Verbindungen
Ausgewählte zinnorganische Verbindungen nach DIN EN ISO 23161: 2019
Menge: 0,000 St

###### 8.2.7.10 Pflanzenschutzmittel (PBSM)

*Hinweis: Pflanzenschutzmittel (PBSM)*
Pflanzenschutzmittel (PBSM): Organisch-chemische Stoffe zur Pflanzenbehandlung und Schädlingsbekämpfung einschließlich ihrer toxischen Hauptabbauprodukte

**8.2.7.10.1 SHKW (Schwerflüchtige Halogenkohlenwasserstoffe)**
Menge: 0,000 St

**8.2.7.10.2 Organische Stickstoff- und Phosphorverbindungen**
Organische Stickstoff- und Phosphorverbindungen (z. B. Triazinherbizide)
Menge: 0,000 St

**8.2.7.10.3 Phenoxyalkancarbonsäureherbizide**
Menge: 0,000 St

**8.2.7.10.4 Phenylharnstoffherbizide**
Menge: 0,000 St

**8.2.7.10.5 Weitere PBSM nach Verdacht**
Weitere PBSM nach Verdacht (Historische Erkundung)

Kommentar für Ausschreibungserstellung:
LGL-Untersuchungsliste der grundwasserrelevanten PBSM gibt Hinweise
Menge: 0,000 St

###### 8.2.7.11 Ergänzende Summenparameter

**8.2.7.11.1 Extrahierbare organische Halogene (EOX)**
Menge: 0,000 St

**8.2.7.11.2 dTOP-Assay (Total Oxidizable Precursor)**
dTOP-Assay (Total Oxidizable Precursor) nach Göckener et al. (2021)
Menge: 0,000 St

**8.2.7.11.3 EOF (Extrahierbares organisch gebundenes Fluor)**
Menge: 0,000 St

###### 8.2.7.12 Chromatographische Übersichtsanalysen

*Hinweis: Chromatographische Übersichtsanalysen*
Chromatographische Übersichtsanalysen
Identifizierung, qualitative und halbquantitative Auswertung der Hauptkomponenten;
Chromatogramme sind mit vorzulegen.

**8.2.7.12.1 GC-FID Screening**
Menge: 0,000 St

**8.2.7.12.2 GC-ECD Screening**
Menge: 0,000 St

**8.2.7.12.3 GC-MS Screening**
Menge: 0,000 St

#### 8.3 Untersuchung von Eluaten und Wasserproben

*Hinweis: Untersuchung von Eluaten und Wasserproben*
Untersuchung von Eluaten und Wasserproben
Die für die Untersuchung von Eluaten und Wasserproben bzw. die Bestimmung der nachfolgend aufgeführten Parameter durchzuführenden Verfahren sind vom Anbieter anzugeben und die jeweiligen Bestimmungsgrenzen zu nennen. Die diesbezüglichen Vorgaben der BBodSchV sowie der aktuellen Merkblätter 3.8/1, 3.8/5, 3.8/6 und 3.8/8 sind dabei zu beachten. Für nicht normierte Verfahren sind die wesentlichen Verfahrensschritte anzugeben.

##### 8.3.1 Basisparameter gem. Merkblatt 3.8/1 bzw. in Anlehnung an Anlage 2 BBodSchV

*Hinweis: Basisparameter gem. Merkblatt 3.8/1 bzw. in Anlehnung an Anlage 2 BBodSchV*
Untersuchung von Eluaten und Wasserproben
Die für die Untersuchung von Eluaten und Wasserproben bzw. die Bestimmung der nachfolgend aufgeführten Parameter durchzuführenden Verfahren sindvon der Anbieterin bzw. vom Anbieter anzugeben und die jeweiligen Bestimmungsgrenzen zu nennen. Die diesbezüglichen Vorgaben der BBodSchV sowie der aktuellen Merkblätter 3.8/1, 3.8/5, 3.8/6 und 3.8/8 sind dabei zu beachten. Für nicht normierte Verfahren sind die wesentlichen Verfahrensschritte anzugeben.

###### 8.3.1.1 Physikalisch-chemische Kenngrößen

**8.3.1.1.1 Temperatur**
Menge: 0,000 St

**8.3.1.1.2 Elektrische Leitfähigkeit**
Menge: 0,000 St

**8.3.1.1.3 pH-Wert**
Menge: 0,000 St

**8.3.1.1.4 Redoxpotenzial (Eh-Wert)**
Menge: 0,000 St

**8.3.1.1.5 Sauerstoff, gelöst**
Menge: 0,000 St

**8.3.1.1.6 Spektr. Absorptionskoeffizient (254 nm)**
Menge: 0,000 St

**8.3.1.1.7 Spektr. Absorptionskoeffizient (436 nm)**
Menge: 0,000 St

###### 8.3.1.2 Summarische Wirkungs- und Stoffgrößen

**8.3.1.2.1 Basenkapazität (KB 8,2)**
Menge: 0,000 St

**8.3.1.2.2 Säurekapazität (KS 4,3)**
Menge: 0,000 St

**8.3.1.2.3 Calcitlösekapazität**
Menge: 0,000 St

**8.3.1.2.4 DOC (Kohlenstoff, gelöster org.)**
Menge: 0,000 St

**8.3.1.2.5 Permanganat-Index (Oxidierbarkeit)**
Menge: 0,000 St

**8.3.1.2.6 AOX (Adsorbierbare organisch gebundene Halogene)**
Menge: 0,000 St

###### 8.3.1.3 Kationen

**8.3.1.3.1 Calcium (Ca2+)**
Menge: 0,000 St

**8.3.1.3.2 Magnesium (Mg2+)**
Menge: 0,000 St

**8.3.1.3.3 Natrium (Na+)**
Menge: 0,000 St

**8.3.1.3.4 Kalium (K+)**
Menge: 0,000 St

**8.3.1.3.5 Mangan, gesamt (Mn)**
Menge: 0,000 St

**8.3.1.3.6 Eisen, gesamt (Fe)**
Menge: 0,000 St

**8.3.1.3.7 Ammonium (NH4+)**
Menge: 0,000 St

###### 8.3.1.4 Anionen

**8.3.1.4.1 Chlorid (Cl-)**
Menge: 0,000 St

**8.3.1.4.2 Sulfat (SO42-)**
Menge: 0,000 St

**8.3.1.4.3 Nitrat (NO3-)**
Menge: 0,000 St

**8.3.1.4.4 Nitrit (NO2-)**
Menge: 0,000 St

**8.3.1.4.5 Phosphat, ortho (PO43-)**
Menge: 0,000 St

**8.3.1.4.6 Kieselsäure (SiO2)**
Menge: 0,000 St

##### 8.3.2 Anorganische Leitparameter gem. Merkblatt 3.8/1 bzw. in Anlehnung an Anlage 2 BBodSchV

*Hinweis: Anorganische Leitparameter gem. Merkblatt 3.8/1 bzw. in Anlehnung an Anlage 2 BBodSchV*
Für umweltrelevante Metalle und Halbmetalle ist oft eine gleichzeitige TOC-Analytik relevant

**8.3.2.1 Multielementanalyse umweltrelevante Metalle und Halbmetalle**
Multielementanalyse umweltrelevante Metalle und Halbmetalle (Antimon, Arsen, Blei, Bor, Cadmium, Chromgesamt, Chromat, Kobald, Kupfer, Molybdän, Nickel, Quecksilber, Selen, Zink)
Menge: 0,000 St

**8.3.2.2 Antimon (Sb)**
Menge: 0,000 St

**8.3.2.3 Arsen (As)**
Menge: 0,000 St

**8.3.2.4 Blei (Pb)**
Menge: 0,000 St

**8.3.2.5 Bor (B)**
Menge: 0,000 St

**8.3.2.6 Cadmium (Cd)**
Menge: 0,000 St

**8.3.2.7 Chromgesamt (Cr)**
Menge: 0,000 St

**8.3.2.8 Chromat (CrVI)**
Menge: 0,000 St

**8.3.2.9 Kobalt (Co)**
Menge: 0,000 St

**8.3.2.10 Kupfer (Cu)**
Menge: 0,000 St

**8.3.2.11 Molybdän (Mo)**
Menge: 0,000 St

**8.3.2.12 Nickel (Ni)**
Menge: 0,000 St

**8.3.2.13 Quecksilber (Hg)**
Menge: 0,000 St

**8.3.2.14 Selen (Se)**
Menge: 0,000 St

**8.3.2.15 Zink (Zn)**
Menge: 0,000 St

**8.3.2.16 Cyanidegesamt (CN-)**
Menge: 0,000 St

**8.3.2.17 Cyanideleicht freisetzbar (CN-)**
Menge: 0,000 St

**8.3.2.18 Fluorid (F-)**
Menge: 0,000 St

**8.3.2.19 Barium (Ba)**
Menge: 0,000 St

**8.3.2.20 Thallium (Tl)**
Menge: 0,000 St

**8.3.2.21 Vanadium (V)**
Menge: 0,000 St

##### 8.3.3 Organische Leitparameter gem. Merkblatt 3.8/1 bzw. in Anlehnung an Anlage 2 BBodSchV

###### 8.3.3.1 Polycyclische Aromatische Kohlenwasserstoffe (PAK)

**8.3.3.1.1 Polycyclische Aromatische Kohlenwasserstoffe (PAK)**
Polycyclische Aromatische Kohlenwasserstoffe (PAK): PAK-16 nach EPA inkl. Methylnaphtaline (1-Methyl- und 2-Methylnapthalin)
Menge: 0,000 St

###### 8.3.3.2 LHKW, BTEX und Etheroxygenate

**8.3.3.2.1 LHKW (Leichtflüchtige halogenierte Kohlenwasserstoffe)**
LHKW (Leichtflüchtige halogenierte Kohlenwasserstoffe): Summe der halogenierten C1- und C2-Kohlenstoffe einschl. Trihalogenmethane
Menge: 0,000 St

**8.3.3.2.2 BTEX (leichtflüchtige aromatische Kohlenwasserstoffe)**
BTEX (leichtflüchtige aromatische Kohlenwasserstoffe): Benzol, Toluol, Ethylbenzol und m-, p-, o-Xylole
Menge: 0,000 St

**8.3.3.2.3 Etheroxygenate**
Etheroxygenate: Methyl-tert-butylether (MTBE), Ethyl-tert-butylether (ETBE) und tert-Amylmethylether (TAME)
Menge: 0,000 St

###### 8.3.3.3 MKW

**8.3.3.3.1 MKW C5 - C9**
MKW C5 - C9: n-Pentan, n-Hexan, Cyclohexan, n-Heptan, n-Oktan
Menge: 0,000 St

**8.3.3.3.2 MKW C10 - C40**
Menge: 0,000 St

###### 8.3.3.4 PCB (Polychlorierte Biphenyle)

**8.3.3.4.1 PCB (Polychlorierte Biphenyle)**
PCB (Polychlorierte Biphenyle): 6 PCB nach Ballschmiter zuzüglich PCB 118
Menge: 0,000 St

###### 8.3.3.5 Chlorphenole und Chlorbenzole

**8.3.3.5.1 Chlorphenole**
Chlorphenole: Summe aller chlorhaltigen einkernigen Phenole (Monochlorphenole, Dichlorphenole, Trichlorphenole, Tetrachlorphenole, Pentachlorphenol) – 19 Substanzen
Menge: 0,000 St

**8.3.3.5.2 Chlorbenzole**
Chlorbenzole: Summe aller chlorhaltigen einkernigen Benzole (Mono- bis Hexachlorbenzole)
Menge: 0,000 St

###### 8.3.3.6 Sprengstofftypische Verbindungen

**8.3.3.6.1 Sprengstofftypische Verbindungen**
Sprengstofftypische Verbindungen: 2-Nitrotoluol, 3-Nitrotoluol, 4-Nitrotoluol, 2,4-Dinitrotoluol, 2,6-Dinitrotoluol, 2,4,6-Trinitrotoluol, 2-Amino-4,6-Dinitrotoluol, 4-Amino-2,6-Dinitrotoluol, Nitropenta (PETN), Hexogen, 2,4,6-Trinitrophenol (Pikrinsäure), Nitrobenzol, 1,3-Dinitrobenzol, 1,3,5-Trinitrobenzol, Hexanitro-diphenylamin (Hexyl), N-Methyl-N,2,4,6-tetranitroanilin (Tetryl), Octogen (HMX)
Menge: 0,000 St

###### 8.3.3.7 PFAS

**8.3.3.7.1 PFAS (Per- und polyfluorierte Alkylverbindungen)**
PFAS (Per- und polyfluorierte Alkylverbindungen): Perfluorbutansäure (PFBA), Perfluorbutansulfonsäure (PFBS), Perfluorhexansäure (PFHxA), Perfluorhexansulfonsäure (PFHxS), Perfluoroctansäure (PFOA), Perfluoroctansulfonsäure (PFOS), Perfluornonansäure (PFNA), Perfluorpentansäure (PFPeA), Perfluorheptansäure (PFHpA), Perfluorheptansulfonsäure (PFHpS), H4-Polyfluoroctansulfonsäure (H4PFOS), Perfluordecansäure (PFDA, ggf. Summe mit allen PFAS > C10), Perfluoroctansulfonamid (PFOSA)
Menge: 0,000 St

**8.3.3.7.2 Capstone A, Capstone B**
Menge: 0,000 St

###### 8.3.3.8 Zinnorganische Verbindungen

**8.3.3.8.1 Zinnorganische Verbindungen**
Zinnorganische Verbindungen (Dibutylzinn, Tributylzinn, Triphenylzinn)
Menge: 0,000 St

###### 8.3.3.9 Phenole und Nonylphenole

**8.3.3.9.1 Phenole**
Menge: 0,000 St

**8.3.3.9.2 Summe Nonylphenol**
Summe Nonylphenol (= 4-Nonylphenol, verzweigt und Nonylphenol-Isomere)
Menge: 0,000 St

###### 8.3.3.10 Ausgewählte heterocyclische aromatische Kohlenwasserstoffe (NSO-Heterocyclen)

**8.3.3.10.1 Ausgewählte heterocyclische aromatische Kohlenwasserstoffe (NSO-Heterocyclen)**
Ausgewählte heterocyclische aromatische Kohlenwasserstoffe (NSO-Heterocyclen): z. B. Benzothiophen, Benzofuran, Carbazol, Chinolin, Cumarin
Menge: 0,000 St

###### 8.3.3.11 Pflanzenschutzmittel (PBSM)

*Hinweis: Pflanzenschutzmittel (PBSM)*
Pflanzenschutzmittel (PBSM): Organisch-chemische Stoffe zur Pflanzenbehandlung und Schädlingsbekämpfung einschließlich ihrer toxischen Hauptabbauprodukte

**8.3.3.11.1 SHKW (Schwerflüchtige Halogenkohlenwasserstoffe)**
Menge: 0,000 St

**8.3.3.11.2 Organochlorpestizide**
Organochlorpestizide (z. B. Aldrin, DDT, HCH)
Menge: 0,000 St

**8.3.3.11.3 Organische Stickstoff- und Phosphorverbindungen**
Organische Stickstoff- und Phosphorverbindungen (z. B. Triazinherbizide)
Menge: 0,000 St

**8.3.3.11.4 Phenoxyalkancarbonsäureherbizide**
Menge: 0,000 St

**8.3.3.11.5 Phenylharnstoffherbizide**
Menge: 0,000 St

**8.3.3.11.6 Weitere PBSM nach Verdacht (Historische Erkundung)**
Kommentar für Ausschreibungserstellung:
LGL-Untersuchungsliste der grundwasserrelevanten PBSM gibt Hinweise
Menge: 0,000 St

###### 8.3.3.12 Ergänzende Summenparameter

**8.3.3.12.1 AOF (Adsorbierbares organisch gebundenes Fluor)**
Menge: 0,000 St

**8.3.3.12.2 TOP-Assay (Total Oxidizable Precursor)**
Menge: 0,000 St

###### 8.3.3.13 Chromatographische Übersichtsanalysen

*Hinweis: Chromatographische Übersichtsanalysen*
Chromatographische Übersichtsanalysen;
Identifizierung, qualitative und halbquantitative Auswertung der Hauptkomponenten;
Chromatogramme sind mit vorzulegen.

**8.3.3.13.1 GC-FID Screening**
Menge: 0,000 St

**8.3.3.13.2 GC-ECD Screening**
Menge: 0,000 St

**8.3.3.13.3 GC-MS Screening**
Menge: 0,000 St

**8.3.3.13.4 HPLC-MS Screening**
Menge: 0,000 St

###### 8.3.3.14 Biotests

**8.3.3.14.1 Daphnientest**
Menge: 0,000 St

**8.3.3.14.2 Leuchtbakterientest**
Menge: 0,000 St

**8.3.3.14.3 Algentest**
Menge: 0,000 St

#### 8.4 Untersuchung von Bodenluftproben

*Hinweis: Untersuchung von Bodenluftproben*
Untersuchung von Bodenluftproben
Die für die Untersuchung von Bodenluftproben bzw. die Bestimmung der nachfolgend aufgeführten Parameter durchzuführenden Verfahren sind vom Anbieter anzugeben und die jeweiligen Bestimmungsgrenzen zu nennen. Die diesbezüglichen Vorgaben der BBodSchV sowie der aktuellen Merkblätter 3.8/1, 3.8/4, 3.8/5 und 3.8/8 sind dabei zu beachten. Für nicht normierte Verfahren sind die wesentlichen Verfahrensschritte anzugeben.

##### 8.4.1 Organische Leitparameter gem. Merkblatt 3.8/1 bzw. in Anlehnung an Anlage 2 BBodSchV

*Hinweis: Organische Leitparameter gem. Merkblatt 3.8/1 bzw. in Anlehnung an Anlage 2 BBodSchV*
Untersuchung von Bodenluftproben
Die für die Untersuchung von Bodenluftproben bzw. die Bestimmung der nachfolgend aufgeführten Parameter durchzuführenden Verfahren sind von der Anbieterin bzw. vom Anbieter anzugeben und die jeweiligen Bestimmungsgrenzen zu nennen. Die diesbezüglichen Vorgaben der BBodSchV sowie der aktuellen Merkblätter 3.8/1, 3.8/4, 3.8/5 und 3.8/8 sind dabei zu beachten. Für nicht normierte Verfahren sind die wesentlichen Verfahrensschritte anzugeben.

###### 8.4.1.1 BTEX (leichtflüchtige aromatische Kohlenwasserstoffe)

*Hinweis: BTEX (leichtflüchtige aromatische Kohlenwasserstoffe)*
BTEX (leichtflüchtige aromatische Kohlenwasserstoffe): Benzol, Toluol, Ethylbenzol und m-, p-, o-Xylole

**8.4.1.1.1 aus Adsorbens (z. B. Aktivkohle)**
Menge: 0,000 St

**8.4.1.1.2 aus Gassammelgefäßen**
Menge: 0,000 St

###### 8.4.1.2 Etheroxygenate

*Hinweis: Etheroxygenate*
Etheroxygenate: Methyl-tert-butylether (MTBE), Ethyl-tert-butylether (ETBE) und tert-Amylmethylether (TAME)

**8.4.1.2.1 aus Adsorbens (z. B. Aktivkohle)**
Menge: 0,000 St

**8.4.1.2.2 aus Gassammelgefäßen**
Menge: 0,000 St

###### 8.4.1.3 LHKW (Leichtflüchtige halogenierte Kohlenwasserstoffe)

*Hinweis: LHKW (Leichtflüchtige halogenierte Kohlenwasserstoffe)*
LHKW (Leichtflüchtige halogenierte Kohlenwasserstoffe): Summe der halogenierten C1- und C2-Kohlenstoffe einschl. Trihalogenmethane

**8.4.1.3.1 aus Adsorbens (z. B. Aktivkohle)**
Menge: 0,000 St

**8.4.1.3.2 aus Gassammelgefäßen**
Menge: 0,000 St

###### 8.4.1.4 Chromatographische Übersichtsanalysen

*Hinweis: Chromatographische Übersichtsanalysen*
Chromatographische Übersichtsanalysen
Identifizierung, qualitative und halbquantitative Auswertung der Hauptkomponenten; Chromatogramme sind mit vorzulegen

**8.4.1.4.1 GC-FID Screening**
Menge: 0,000 St

**8.4.1.4.2 GC-ECD Screening**
Menge: 0,000 St

**8.4.1.4.3 GC-MS Screening**
Menge: 0,000 St

**8.4.1.4.4 HPLC-MS Screening**
Menge: 0,000 St

##### 8.4.2 Deponiegase

**8.4.2.1 Deponiegase**
Deponiegase
Deponiegashauptkomponenten (CH4, CO2, O2, N2, H2S) aus Gasbeutel / Gassammelgefäß
Menge: 0,000 St

### 9 Grundwassermessstellenbau mit Aufschlussbohrungen

#### 9.1 Baustelleneinrichtung

**9.1.1 Baustelleneinrichtung**
Baustelleneinrichtung
In diese Position sind folgende Leistungen einzurechnen, sofern diese nicht in gesonderten Positionen erfasst sind:
- Vorrichten, Einordnen, Be- und Entladen sämtlicher für die vertragsgemäße Durchführung der Arbeiten erforderlichen Geräte, Maschinen  (s. Baubeschreibung), Werkzeuge, Baubuden, etc. im Verantwortungsbereich der AN
- An- und Abtransport der gesamten Baustelleneinrichtung, Geräte,  Maschinen, Werkzeuge etc. zur Baustelle
- Einrichten und Räumen der Baustelle einschl. aller Be- und Entladungen, Vorhalten der Baustelleneinrichtung sowie Nebenarbeiten, Kosten für Versorgungsanschlüsse (Strom, Wasser) evtl. notwendige  Verkehrssicherung, Absperrung, etc.
- Sammeln und Entsorgen sämtlicher Baustellenabfälle aus dem  Verantwortungsbereich der AN (Schutzausrüstungen, Verpackungen, etc.)
- Endreinigung des Bohrgeräts und aller eingesetzten Maschinen und  Geräte, Pumpen, Schlauchleitungen etc.
- Vorhalten, Warten, Reinigen aller Anlagen zur Förderung und  Ableitung von Grundwasser
- Schutz-, Absperr- und Sicherungsmaßnahmen, Aufbau am ersten und  Abbau am letzten Bohrpunkt
- Wiederherstellung des ursprünglichen Straßen - und Geländezustandes
Menge: 0,000 psch

**9.1.2 Zuwegung Bohrpunkte**
Zuwegung Bohrpunkte
Zuwegung zu den einzelnen Bohrpunkten, z. B. durch Auslegen und Rückbau von Zufahrtshilfen (z. B. Bohlen, Matratzen od. Moorblechen) zur Verhinderung von Flurschäden, inkl. Gestellung für die gesamte Dauer der Baumaßnahme. Die Bieterin hat eigenverantwortlich alle Leistungen für eine Zuwegung zu planen und herzurichten. Einzurechnen sind insbesondere alle erforderlichen Baustoffe, Bauhilfsstoffe, Geräte und Maschinen sowie Vorhaltung, Wartung, Betrieb und Bedienung. Eine Ortseinsicht wird vor Angebotsabgabe dringend empfohlen. Nachforderungen aus Unkenntnis der Örtlichkeit werden nicht anerkannt. Die Lage der Bohransatzpunkte ist in beiliegendem Lageplan dargestellt.

Kommentar für Ausschreibungserstellung:
Bitte beachten - diese Position IST nur kalkulierbar, wenn im Textteil alle notwendigen Informationen gegeben werden!
Menge: 0,000 psch

**9.1.3 Abflussleitung DN 80**
Abflussleitung DN 80
Abflussleitung (ca. °°°° m) zum schadlosen Ableiten des geförderten Wassers zur Errichtung der Grundwassermessstellen vorhalten, auf- und abbauen, Ausführung nach Wahl der AN, inkl. notwendiger Druckerhöhungspumpen, Leitungsquerschnitt DN 80

Kommentar für Ausschreibungserstellung:
Geschätze Länge der benötigten Abflussleitungen eintragen
Menge: 0,000 psch

**9.1.4 Container für Bohrgut**
Container für Bohrgut
Container zur Aufnahme des Bohrguts aus den Bohrungen liefern und vorhalten, von Bohrpunkt zu Bohrpunkt umsetzen, am Ende der Bauzeit abtransportieren, Container sind arbeitstäglich durch Abplanen gegen Niederschlagswasser zu sichern; inkl. Endreinigung des Containers und Entsorgung des Bohrguts (sofern unbelastet)
Menge: 0,000 psch

#### 9.2 Bohrarbeiten

##### 9.2.1 Bohrarbeiten mit Großbohrgerät – DIN 18301

**9.2.1.1 Aufschlussstellen herrichten**
Aufschlussstellen herrichten
Herrichten,Vorhalten, Räumen und Wiederherstellen von Aufschlussstellen zur Durchführung der Bohrungen wie im LB beschrieben inkl. Umsetzen zwischen den Bohrstellen (bis °°°° m Entfernung) betriebsfertiges Aufstellen des Bohrgerätes einschließlich aller Nebenarbeiten soweit im Leistungsverzeichnis keine gesonderten Positionen hierfür ausgeschrieben sind.

Kommentar für Ausschreibungserstellung:
Entfernung eingeben
Menge: 0,000 St

**9.2.1.2 Spartenklärung**
Spartenklärung
Information über unterirdische Einbauten wie Kabel, Leitungen, Kanäle etc. von öffentlichen und privaten Versorgungsträgern einholen und Koordination im Rahmen der Ortseinweisung Abstimmung der Arbeiten mit dem AG / Ing.-Büro vor Ort; inkl. Festlegung des Bohransatzpunktes, eischl. An- und Abfahrten

Kommentar für Ausschreibungserstellung:
Art der wiederherzustellenden Versiegelung angeben; bei verschiedenen Versiegelungsarten weitere Positionen einfügen
Menge: 0,000 psch

##### 9.2.2 Aufbruch befestigter Flächen

**9.2.2.1 Aufbruch befestigter Flächen**
Aufbruch befestigter Flächen
Durchbohren von befestigten Flächen für Bohrungen, inkl. fachgerechter Wiederherstellung der Versiegelung

Kommentar für Ausschreibungserstellung:
Art der wiederherzustellenden Versiegelung angeben; bei verschiedenen Versiegelungsarten weitere Positionen einfügen
Menge: 0,000 cm

##### 9.2.3 Kampfmittelfreigabe

###### 9.2.3.1 Halbtagespauschale (inkl. An- und Abfahrt)

*Hinweis: Halbtagespauschale (inkl. An- und Abfahrt)*
Kampfmittelfreigabe
Überprüfung / Freimessung der Ansatzpunkte z. B. mittels Förstersonde oder ähnliches durch hierfür zugelassene Firma (Vorabmessungen oder baubegleitend), Abrechnung nach Tagessätzen und Halbtagessätzen (inkl. An- und Abfahrt)

**9.2.3.1.1 Halbtagespauschale (inkl. An- und Abfahrt)**
Menge: 0,000 St

**9.2.3.1.2 Tagespauschale (inkl. An- und Abfahrt)**
Menge: 0,000 St

###### 9.2.3.2 Tagespauschale (inkl. An- und Abfahrt)

**9.2.3.2.1 Tagespauschale (inkl. An- und Abfahrt)**
Menge: 0,000 St

###### 9.2.3.3 Überprüfung / Freimessung im Bereich von Metalleinbauten

*Hinweis: Überprüfung / Freimessung im Bereich von Metalleinbauten*
z. B. im Bereich von Gleisanlagen

**9.2.3.3.1 Halbtagespauschale (inkl. An- und Abfahrt)**
*** Bedarfsposition ohne GB
Menge: 1,000 St

**9.2.3.3.2 Tagespauschale (inkl. An- und Abfahrt)**
*** Bedarfsposition ohne GB
Menge: 1,000 St

##### 9.2.4 Ausführung eines Handschachtes

**9.2.4.1 Ausführung eines Handschachtes**
*** Bedarfsposition ohne GB
Ausführung eines Handschachtes
Ausführung eines Handschachtes zur Suche von Kabeln und Leitungen (Ausführung nur nach Rücksprache mit dem AG), Tiefe bis 1,5 m u. GOK
Menge: 0,000 St

#### 9.3 Aufschlussbohrungen

##### 9.3.1 Aufschlussbohrung Lockergestein

*Hinweis: Aufschlussbohrung Lockergestein*
Aufschlussbohrung Lockergestein
Aufschlussbohrung mit durchgehender Gewinnung gekernter Bodenproben im Lockergestein herstellen. Bohrachsenneigung zur Horizontalen 90° (lotrechte Bohrung), Bodenklassen 1-5 DIN 18300 bzw. Bodenklasse LB/LN S1, S2, S3, S4, DIN 18301, Kerndurchmesser >100 mm, Bohrverfahren nach Wahl der AN unter Beachtung der Maßgaben nach DIN EN ISO 22475-1; Ein- und Ausbau einer evtl. erforderlichen Hilfsverrohrung, inkl. erforderliche Arbeiten zur Umstellung des Bohrverfahrens bei Gesteinswechsel; Erfassung der Bohrparameter und Führen des Schichtenverzeichnisses gem. DIN EN ISO 14688-1 und DIN EN ISO 14688-2

**9.3.1.1 Aufschlussbohrung Lockergestein 0 – 5 m Tiefe**
Menge: 0,000 m

**9.3.1.2 Aufschlussbohrung Lockergestein 5 – 10 m Tiefe**
Menge: 0,000 m

**9.3.1.3 Aufschlussbohrung Lockergestein 10 – 20 m Tiefe**
Menge: 0,000 m

##### 9.3.2 Aufschlussbohrung Festgestein

*Hinweis: Aufschlussbohrung Festgestein*
Aufschlussbohrung Festgestein
Aufschlussbohrung mit durchgehender Gewinnung gekernter Bodenproben im Festgestein herstellen. Bohrachsenneigung zur Horizontalen 90° (lotrechte Bohrung), Bodenklassen 6 und 7 DIN 18300 bzw. Bodenklasse FD 1 bis FD 4 und FZ1 bis FZ 4 nach DIN 18301, Kerndurchmesser >100 mm, Bohrverfahren nach Wahl des ANs unter Beachtung der Maßgaben nach DIN EN ISO 22475-1; Ein- und Ausbau einer evtl. erforderlichen Hilfsverrohrung, inkl. erforderliche Arbeiten zur Umstellung des Bohrverfahrens bei Gesteinswechsel; Erfassung der Bohrparameter und Führen des Schichtenverzeichnisses gem. DIN EN ISO 14689

**9.3.2.1 Aufschlussbohrung Festgestein 0 – 5 m Tiefe**
Menge: 0,000 m

**9.3.2.2 Aufschlussbohrung Festgestein 5 – 10 m Tiefe**
Menge: 0,000 m

**9.3.2.3 Aufschlussbohrung Festgestein 10 – 20 m Tiefe**
Menge: 0,000 m

**9.3.2.4 Aufschlussbohrung Festgestein 20 – 30 m Tiefe**
Menge: 0,000 m

**9.3.2.5 Aufschlussbohrung Festgestein 30 – 45 m Tiefe**
Menge: 0,000 m

**9.3.2.6 Aufschlussbohrung Festgestein 45 – 80 m Tiefe**
Menge: 0,000 m

##### 9.3.3 Kurzpumpversuch im offenen Bohrloch

**9.3.3.1 Kurzpumpversuch im offenen Bohrloch**
Kurzpumpversuch im offenen Bohrloch
Kurzpumpversuch (max. 2 Stunden Pumpzeit) im nicht ausgebauten Bohrloch der Aufschlussbohrung auf Anweisung der Fachbauleitung des AG inkl. Ein- und Ausbau einer Unterwasserpumpe (Leistung mind. 1 L/sec) mit Steigleitung, Abflussleitung, etc. inkl. regelbares Ventils in für die zu untersuchenden Parameter geeignetem Material am Ende der Steigleitung zur Wasserprobenahme; Einbautiefe bis ca.°°°° m

Kommentar für Ausschreibungserstellung:
Einbautiefe angeben;
Bei PFAS: Ventil mit HDPE- oder PP-Schlauch verwenden
Menge: 0,000 St

##### 9.3.4 Reinigen und Klarspülen

**9.3.4.1 Reinigen und Klarspülen**
Reinigen und Klarspülen
Reinigen und Klarspülen der Bohrung vom Nachfall nach Erreichen der Bohrendteufe mit Druckluft oder Wasser (Trinkwasserqualität)
Menge: 0,000 St

##### 9.3.5 Verfüllen von Bohrlöchern

**9.3.5.1 Verfüllen von Bohrlöchern**
Verfüllen von Bohrlöchern
Verfüllen / Verpressen von Bohrlöchern im Kontraktorverfahren mit Durchmesser gem. Bohrverfahren nach Wahl des ANs mit handelsüblichem Dämmer bzw. Füllbinder; Einbautiefen bis  °°°°  m unter GOK gemäß Vorgaben der Fachbauleitung des AG.

Kommentar für Ausschreibungserstellung:
Verfülltiefe angeben;
Fabrikat angeben
Menge: 0,000 m

##### 9.3.6 Kernkisten

**9.3.6.1 Kernkisten**
Kernkisten
Liefern und Vorhalten von einfächrigen Kernkisten aus Holz mit abnehmbarem Deckel; Länge innen 105 cm, Breite und Höhe nach Kerndurchmesser; einschließlich Entnahme der Bohrkerne und des Bohrguts aus dem Kernrohr und Lagern von Bohrkernen und Bohrgut in den Kisten inkl. Beschriftung derselben nach Vorgaben Fachbauleitung des AG; Entleeren der Kernkisten in Container nach Freigabe des AG
Menge: 0,000 m

#### 9.4 Pegelherstellung

##### 9.4.1 Ansatzstellen herrichten

**9.4.1.1 Ansatzstellen herrichten**
Ansatzstellen herrichten
Herrichten der Ansatzstellen zur Durchführung des Aufbohrens der Aufschlussbohrungen auf den vorgesehenen Durchmesser inkl. Umsetzen zwischen den Bohrstellen, betriebsfertiges Aufstellen einschl. aller Nebenarbeiten, soweit im LV keine gesonderten Positionen ausgewiesen sind
Menge: 0,000 St

##### 9.4.2 Aufbohren einer Aufschlussbohrung für eine GW-Messstelle

*Hinweis: Aufbohren einer Aufschlussbohrung für eine GW-Messstelle*
Aufbohren einer Aufschlussbohrung für eine GW-Messstelle
Bohrrichtung vertikal, Bohrenddurchmesser mind. 300 mm in Locker- und Festgestein in allen Bodenklassen, inkl. Einbau einer Hilfsverrohrung

Bohrverfahren angeben und Bohrdurchmesser angeben

**9.4.2.1 Bohrtiefe 0 – 5 m**
Menge: 0,000 lfdm

**9.4.2.2 Bohrtiefe 5 – 10 m**
Menge: 0,000 lfdm

**9.4.2.3 Bohrtiefe 10 – 20 m**
Menge: 0,000 lfdm

**9.4.2.4 Bohrtiefe 20 – 30 m**
Menge: 0,000 lfdm

**9.4.2.5 Bohrtiefe 30 – 45 m**
Menge: 0,000 lfdm

**9.4.2.6 Bohrtiefe 45 – 80 m**
Menge: 0,000 lfdm

##### 9.4.3 Reinigen und Klarspülen

**9.4.3.1 Reinigen und Klarspülen**
Reinigen und Klarspülen
Reinigen und Klarspülen der Bohrung vom Nachfall nach Erreichen der Bohrendteufe mit Druckluft oder Wasser (Trinkwasserqualität)
Menge: 0,000 St

#### 9.5 Ausbau einer Grundwassermessstelle

**9.5.1 Lieferung, Einbau Filterrohre**
Lieferung, Einbau Filterrohre
Liefern und Einbau von Filterrohren geschlitzt aus PVC–U nach DIN 4925, Teil 2, Kunststoff verstärkt in Standardlänge mit Gewinde, DN 125 mm, Einbau inkl. Abstandshalter und Führungsschellen.
Menge: 0,000 lfdm

**9.5.2 Lieferung Einbau Vollwandrohre**
Lieferung Einbau Vollwandrohre
Liefern und Einbau von DN 125 (5“) Vollwandrohren, PVC-U nach DIN 4925, Teil 2, Kunststoff verstärkt mit wasserdichten Verbindungen, Rohrstöße außen mit Isolierband verklebt, inkl. Abstandshalter und Führungsschellen
Menge: 0,000 lfdm

**9.5.3 Filterkies**
Filterkies
Lieferung und fachgerechter Einbau einer Schüttung aus Filterkies / Filtersand, DIN 4924. Einbau der Schüttung unter gleichzeitigem Kolben; Die Körnung ist auf die anstehenden Schichten abzustimmen
Menge: 0,000 lfdm

**9.5.4 Filtersand für Sandgegenfilter**
Filtersand für Sandgegenfilter
Lieferung und fachgerechter Einbau von Filtersand DIN 4924 zwischen Filterkies und Abdichtung als Sandgegenfilter, Stärke mind. 0,5 m. Die Körnung ist auf die anstehenden Schichten abzustimmen
Menge: 0,000 lfdm

**9.5.5 Abdichtung mit Ton-Zementgemisch**
Abdichtung mit Ton-Zementgemisch
fachgerechte Abdichtung im Ringraum zwischen Bohrlochwand und Vollwandrohr mit Ton-Zementgemisch
Menge: 0,000 lfdm

**9.5.6 Abdichtung mit Tonpellets oder vergleichbar**
Abdichtung mit Tonpellets oder vergleichbar
fachgerechte Abdichtung im Ringraum zwischen Bohrlochwand und Vollwandrohr mit Tonpellets oder vergleichbar unter gleichzeitiger Zugabe von Wasser (Trinkwasserqualität)
Menge: 0,000 lfdm

**9.5.7 Ausbau als Unterflurmessstelle**
Ausbau als Unterflurmessstelle
Lieferung und Einbau einer tagwasserdichten und befahrbaren Straßenkappe (bis °°°° t) mit Schacht (z. B. Straßenhydrantenkappe aus Gusseisen) inkl. Betonfundamentplatte mit Rohrdurchführung und Entwässerung, 5"-verschließbare Pegelabschlusskappe (z. B. SEBA-Kappe mit 5-Kant-Sicherheitsverschluss oder vergleichbar), Einbau auf Höhe Geländeoberkante

Kommentar für Ausschreibungserstellung:
Angeben bis wieviel Tonnen die Fahrbahn später befahrbar sein muss; ggf. Bauklasse der Straßenkappe angeben
Menge: 0,000 St

**9.5.8 Ausbau als Überflurmessstelle**
Ausbau als Überflurmessstelle
Oberirdischer Ausbau einer Grundwassermessstelle mit einbetoniertem verzinktem Stahlrohr (Überschubrohr DN 150), ca. 0,8 m ü. GOK mit verschließbarer Abschlusskappe (z. B. SEBA-Kappe mit 5-Kant-Sicherheitsverschluss oder vergleichbar)
Menge: 0,000 St

**9.5.9 Anfahrschutz**
Anfahrschutz
Liefern und fachgerechter Einbau von Betonringen / Betonsockeln als Anfahrschutz für den Überflurausbau der Grundwassermessstelle
Menge: 0,000 St

**9.5.10 Entsanden, Klarpumpen inkl. Ableitung Grundwasser in Kanal o. ä.**
Entsanden, Klarpumpen inkl. Ableitung Grundwasser in Kanal o. ä.
Entsanden und Klarpumpen der GW-Messstelle bis keine Trübung mehr feststellbar ist und technische Sandfreiheit erreicht ist; Aufzeichnung der Fördermenge, des Absenkungsverlaufs und des Wiederanstieges; Ableitung des geförderten Grundwassers in Kanaleinleitstelle oder Oberflächengewässer, Entfernung ca.°°°° m; am Pegelkopf ist eine Entnahmestelle zur kontrollierten Grundwasserprobenahme während des Pumpbetriebes vorzuhalten (Ausführung der Entnahmestelle in für die zu untersuchenden Parameter geeigneten Materialien)

Kommentar für Ausschreibungserstellung:
Einleitstelle auswählen und Entfernung zum Oberflächengewässer oder Kanaleinleitstelle angeben (siehe Anmerkungen im Textteil der LB)
Menge: 0,000 St

**9.5.11 Entsanden, Klarpumpen inkl. Ableitung Grundwasser in Zwischenlagertank**
Entsanden, Klarpumpen inkl. Ableitung Grundwasser in Zwischenlagertank
Entsanden und Klarpumpen der GW-Messstelle bis keine Trübung mehr feststellbar ist und technische Sandfreiheit erreicht ist; Aufzeichnung der Fördermenge, des Absenkungsverlaufs und des Wiederanstieges; Ableitung des geförderten Grundwassers in Zwischenlagertank; am Pegelkopf ist eine Entnahmestelle zur kontrollierten Grundwasserprobenahme während des Pumpbetriebes vorzuhalten (Ausführung der Entnahmestelle in für die zu untersuchenden Parameter geeigneten Materialien)
Menge: 0,000 St

#### 9.6 Einmessen der Grundwassermessstellen

**9.6.1 Einmessen der Grundwassermessstellen**
Einmessen der Grundwassermessstellen
Fachgerechtes Einmessen der Grundwassermessstellen in Lage (metergenau, ETRS89/UTM Zone 32 N, EPSG-Code: 25832) und Höhe (POK und GOK, zentimetergenau, über Normalhöhennull im DHHN2016, EPSG-Code 7837) inkl. evtl. erforderlicher An- und Abfahrten für den Vermessungstrupp, Erstellen und Liefern einer Lageplanskizze mit Maßen
Menge: 0,000 St

#### 9.7 Abnahme einer Grundwassermessstelle mittels Kamerabefahrung

**9.7.1 Abnahme einer Grundwassermessstelle mittels Kamerabefahrung**
Abnahme einer Grundwassermessstelle mittels Kamerabefahrung
Durchführung der Kamerabefahrung mit einer Unterwasser-Farbfernsehkamera mit schwenkbarem Kamerakopf für Axialsicht und Radialsicht (90° zur Lotrechten) von der Oberkante des Messstellenrohres bis zur jeweiligen Sohltiefe, inkl. An- und Abtransport der kompletten Messeinrichtung sowie Vorhalten der Anlage einschließlich Bedienung inkl. aller Nebenleistungen;  Anfertigung und Lieferung eines Bildberichtes zur Kamerabefahrung je Messstelle inkl. einer Zustandsbeurteilung des untersuchten Objekts
Menge: 0,000 St

#### 9.8 Bohrlochgeophysikalische Messungen nach DVGW W 110

**9.8.1 Bohrlochgeophysikalische Messungen nach DVGW W 110**
Menge: 0,000 St

#### 9.9 Regiearbeiten

##### 9.9.1 Stillstand / Wartezeiten

**9.9.1.1 Bohrgerät ohne Personal**
*** Bedarfsposition ohne GB
Bohrgerät ohne Personal
Verrechnungssatz für Bohrgerät (inkl. sämtlicher erforderlicher Gerätschaften) für Wartezeiten, die von der AN nicht zu vertreten sind
Menge: 0,000 d

**9.9.1.2 Bohrgerät mit Personal**
*** Bedarfsposition ohne GB
Bohrgerät mit Personal
Verrechnungssatz für Bohrgerät (inkl. sämtlicher erforderlicher Gerätschaften) einschließlich Bohrtrupp für Wartezeiten, die von der AN nicht zu vertreten sind
Menge: 0,000 h

##### 9.9.2 Honorarstundensätze

*Hinweis: Honorarstundensätze*
Honorarstundensätze: Honorarstundensätze für unvorhergesehene Arbeiten auf besondere Anordnung des AGs

**9.9.2.1 Bohrmeisterin bzw. Bohrmeister**
*** Bedarfsposition ohne GB
Menge: 0,000 h

**9.9.2.2 Bohrgehilfin bzw. Bohrgehilfe**
*** Bedarfsposition ohne GB
Menge: 0,000 h

**9.9.2.3 Bohrhelferin bzw. Bohrhelfer**
*** Bedarfsposition ohne GB
Menge: 0,000 h

**9.9.2.4 Technikerin bzw. Techniker**
*** Bedarfsposition ohne GB
Menge: 0,000 h
